# Unité intérieure d'air conditionné, à cassette, pour système VRV 5, pour gaz R-32

- Propriété du fichier: CYPE INGENIEROS, S.A.
- Format: FIEBDC-3/2002
- Devise: EUR
- Coûts indirects: 3.00 %
- Frais généraux: 13.00 %
- Bénéfice: 6.00 %
- TVA: 20.00 %

## T Équipements techniques

### TV Climatisation et ventilation

#### TVK Système Daikin à débit de réfrigérant variable

**TVK030** U Unité intérieure d'air conditionné, à cassette, pour système VRV 5, pour gaz R-32.
Unité intérieure d'air conditionné, pour système VRV 5 (Volume de Réfrigérant Variable), à cassette, Round Flow (à flux circulaire), modèle FXFA63A "DAIKIN", pour gaz R-32, alimentation monophasée (230V/50Hz), puissance frigorifique nominale 7,1 kW (température de bulbe sec de l'air intérieur 27°C, température de bulbe humide de l'air intérieur 19°C, température de bulbe sec de l'air extérieur 35°C), puissance calorifique nominale 8 kW (température de bulbe sec de l'air intérieur 20°C, température de bulbe sec de l'air extérieur 7°C), consommation électrique nominale en refroidissement 60 W, consommation électrique nominale en chauffage 60 W, pression sonore à faible vitesse 33 dBA, débit d'air à vitesse élevée 16,5 m³/min, de 204x840x840 mm (à profil bas), poids 21 kg, détendeur électronique, pompe de drainage, bloc de terminaux F1-F2 pour câble de 2 rangées de transmission et contrôle (bus D-III Net) à unité extérieur, contrôle par microprocesseur, orientation verticale automatique (distribution radiale uniforme de l'air sur 360°), signal de nettoyage de filtre et filtre d'air de succion; panneau décoratif de couleur blanche pour unité d'air conditionné à cassette à flux circulaire, modèle BYCQ140E. Régulation: contrôle à distance multifonction, modèle Madoka BRC1H52W. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai169f | U | Unité intérieure d'air conditionné, pour système VRV 5 (Volume de Réfrigérant Variable), à cassette, Round Flow (à flux circulaire), modèle FXFA63A "DAIKIN", pour gaz R-32, alimentation monophasée (230V/50Hz), puissance frigorifique nominale 7,1 kW (température de bulbe sec de l'air intérieur 27°C, température de bulbe humide de l'air intérieur 19°C, température de bulbe sec de l'air extérieur 35°C), puissance calorifique nominale 8 kW (température de bulbe sec de l'air intérieur 20°C, température de bulbe sec de l'air extérieur 7°C), consommation électrique nominale en refroidissement 60 W, consommation électrique nominale en chauffage 60 W, pression sonore à faible vitesse 33 dBA, débit d'air à vitesse élevée 16,5 m³/min, de 204x840x840 mm (à profil bas), poids 21 kg, détendeur électronique, pompe de drainage, bloc de terminaux F1-F2 pour câble de 2 rangées de transmission et contrôle (bus D-III Net) à unité extérieur, contrôle par microprocesseur, orientation verticale automatique (distribution radiale uniforme de l'air sur 360°), signal de nettoyage de filtre et filtre d'air de succion. (matériau) | 1.000 | 2156.00 | 2156.00 |
| mt42www090 | U | Kit de support pour la suspension du plafond, constitué de quatre tiges filetées en acier galvanisé, avec leurs chevilles, écrous et rondelles correspondants. (matériau) | 1.000 | 22.00 | 22.00 |
| mt42dai171a | U | Panneau décoratif de couleur blanche pour unité d'air conditionné à cassette à flux circulaire, modèle BYCQ140E "DAIKIN", 50x950x950 mm. (matériau) | 1.000 | 501.00 | 501.00 |
| mt42dai508a | U | Contrôle à distance multifonction, modèle Madoka BRC1H52W "DAIKIN", couleur blanche, avec programmation hebdomadaire, possibilité de sélectionner le mode standard ou le mode simplifié pour les hôtels, fonction marche/arrêt, changement de mode de fonctionnement, limitation de la température de consigne, sélection de la vitesse du ventilateur et fonctions avancées à l'aide de l'App pour smartphone avec connectivité Bluetooth Low Energy (BLE). (matériau) | 1.000 | 209.00 | 209.00 |
| mt35aia090aa | m | Tube rigide en PVC, branchable, courbable à chaud, de couleur noire, de 16 mm de diamètre nominal, pour climatisation fixe en surface. Résistance à la compression 1250 N, résistance à l'impact 2 joules, température de travail -5°C jusqu'à 60°C, avec degré de protection IP547 selon NF EN 60529, propriétés électriques: isolant, non propagateur de la flamme. Selon NF EN 61386-1 et NF EN 61386-22. Comprend les colliers, les éléments de fixation et les accessoires (courbes, manchons, tés, coudes et courbes flexibles). (matériau) | 3.000 | 1.23 | 3.69 |
| mt42dai900 | m | Câble bus à 2 fils, de 0,5 mm² de section par fil (matériau) | 3.000 | 0.80 | 2.40 |
| mo005 | h | Compagnon professionnel III/CP2 installateur de climatisation. (main-d'œuvre) | 1.000 | 30.20 | 30.20 |
| mo104 | h | Ouvrier professionnel II/OP installateur de climatisation. (main-d'œuvre) | 1.000 | 25.99 | 25.99 |
| % | % | Frais de chantier des unités d'ouvrage | 2 % | 2950.28 | 59.01 |
|  |  | Coûts directs |  |  | 3009.29 |
