# Massif

- Propriété du fichier: CYPE Ingenieros S.A.
- Format: FIEBDC-3/2016
- Logiciel: Generador de precios de la construcción. CYPE Ingenieros, S.A.
- Date: 16/09/2024
- Devise: EUR
- Coûts indirects: 3 %
- Frais généraux: 13 %
- Bénéfice: 6 %
- TVA: 20 %

## A VRD et aménagements extérieurs

### AV Espaces verts et mobilier urbain

#### AVM Massifs et rocailles

**AVM010** m² Massif.
Massif de Fétuque Glauque (Festuca glauca) de 0,05-0,10 m de hauteur (4 U/m²).
Inclut: Labourage et préparation du terrain avec un motoculteur. Compostage du terrain. Plantation. Remplissage de terreau. Premier arrosage.
Critère pour le métré: Surface mesurée en projection horizontale, selon documentation graphique du Projet.
Critère pour le mémoire: On mesurera, en projection horizontale, la surface réellement exécutée selon les spécifications du Projet.

| Code | U | Désignation | Quantité | Prix | Montant |
|---|---|---|---|---|---|
| mt48epa010h | U | Fétuque Glauque (Festuca glauca) de 0,05-0,10 m de hauteur; fourniture en container. (matériau) | 4 | 1.9 | 7.600 |
| mt48tie040 | kg | Terreau propre criblé. (matériau) | 6 | 0.03 | 0.180 |
| mt48tie020 | kg | Engrais minéral complexe NPK 15-15-15. (matériau) | 6 | 0.83 | 4.980 |
| mt08aaa010a | m³ | Eau. (matériau) | 0.05 | 1.5 | 0.075 |
| mq09mot010 | h | Motoculteur 60/80 cm. (matériel) | 0.05 | 3.02 | 0.151 |
| mo040 | h | Compagnon professionnel III/CP2 jardinier. (main-d'œuvre) | 0.1 | 29.25 | 2.925 |
| mo115 | h | Ouvrier jardinier. (main-d'œuvre) | 0.25 | 24.51 | 6.128 |
| % | % | Frais de chantier des unités d'ouvrage | 2 % | 22.039 | 0.441 |
|  |  | Coûts directs |  |  | 22.480 |

Déchets:
- pose: mt48epa010h Fétuque Glauque (Festuca glauca) de 0,05-0,10 m de hauteur; fourniture en container; facteur de déchet 0.02
- pose: mt48tie020 Engrais minéral complexe NPK 15-15-15; facteur de déchet 0.055

## Ressources

**mt48epa010h** U Fétuque Glauque (Festuca glauca) de 0,05-0,10 m de hauteur; fourniture en container
Données techniques: Coût énergétique 9.600 MJ; Émission de CO2 -0.249 kg; Code CED 20 02 01; Masse de l'élément 0.32 kg; Volume 0.000213 m3

**mt48tie020** kg Engrais minéral complexe NPK 15-15-15
Données techniques: Coût énergétique 30.291 MJ; Émission de CO2 3.674 kg; Code CED 06 10 99; Masse de l'élément 1 kg; Volume 0.001111 m3
Déchets:
- emballage: re170203 Plastique. (composant de déchet); quantité 0.003 kg; Code CED 17 02 03; Masse de l'élément 1 kg; Volume 0.001667 m3

**mt08aaa010a** m³ Eau
Données techniques: Coût énergétique 60.000 MJ; Émission de CO2 30.000 kg
