# Couche extérieure de façade double paroi, en maçonnerie de blocs de granit

- Propriété du fichier: CYPE Ingenieros S.A.
- Format: FIEBDC-3/2016
- Logiciel: Generador de precios de la construcción. CYPE Ingenieros, S.A.
- Date: 19/05/2024
- Devise: EUR
- Coûts indirects: 3 %
- Frais généraux: 13 %
- Bénéfice: 6 %
- TVA: 20 %

## E Enveloppe et finition extérieure

### ER Façades lourdes

#### ERM Maçonneries apparentes

**ERM080** m² Couche extérieure de façade double paroi, en maçonnerie de blocs de granit.
Couche extérieure de façade double paroi, reposant partiellement sur le plancher, de 20 cm d'épaisseur, en maçonnerie de parpaing de granit Gris Mondariz de 75x45x20 cm, avec joints horizontaux et verticaux de 10 mm d'épaisseur, pose avec du mortier de ciment industriel, couleur grise, M-5, fourni en vrac. Linteau en granit, d'une pièce, de dimensions adaptées. Revêtement des abouts de plancher et des poteaux avec pièces spéciales de granit.
Inclut: Définition des plans de façade via des plombs. Implantation, étage par étage. Marquage sur les poteaux des niveaux de référence générale d'étage et du niveau du revêtement. Mise en place et à l'aplomb des mires de référence. Tendu des cordeaux entre les mires. Mise en place des plombs fixes dans les arêtes. Mise en place des pièces par rangées à niveau. Revêtement des abouts de plancher et des poteaux. Réalisation de tous les travaux nécessaires pour la résolution des ouvertures. Rencontres de la maçonnerie avec les façades, les poteaux et les cloisons. Rencontre de la maçonnerie et du plancher supérieur. Révision des joints et nettoyage final du parement.
Critère pour le métré: Surface mesurée en grandeur nature depuis les faces extérieures de la façade, selon documentation graphique du Projet, en déduisant toutes les ouvertures.
Critère pour le mémoire: On mesurera, en grandeur réelle, depuis les faces extérieures de la façade, la surface réellement exécutée selon les spécifications du Projet, en déduisant toutes les ouvertures.

| Code | U | Désignation | Quantité | Prix | Montant |
|---|---|---|---|---|---|
| mt06per010are | m² | Parpaing de granit Gris Mondariz de 75x45x20 cm, finition sablée de la face visible et sciée dans le reste des faces, avec les bords non taillés. (matériau) | 1 | 104.74 | 104.740 |
| mt06per020cu | m | Parpaing de granit Gris Mondariz de 20 cm de largeur, 45 cm de hauteur et de 80 à 160 cm de longueur, finition sablée de la face visible et sciée dans le reste des faces, avec les bords non taillés. (matériau) | 0.2 | 51.82 | 10.364 |
| mt08aaa010a | m³ | Eau. (matériau) | 0.004 | 1.5 | 0.006 |
| mt09mif010cb | t | Mortier industriel pour maçonnerie, de ciment, couleur grise, catégorie M-5 (résistance à la compression 5 N/mm²), fourni en vrac, selon NF EN 998-2. (matériau) | 0.013 | 50.2 | 0.653 |
| mt09moe020a | kg | Mortier-colle amélioré à liants mixtes, C2 TE, pour la pose en couche épaisse de pièces céramiques en parements verticaux extérieurs, selon NF EN 12004 (matériau) | 0.729 | 0.53 | 0.386 |
| mt08adt010 | kg | Adjuvant hydrofuge pour imperméabilisation des mortiers ou des bétons. (matériau) | 0.034 | 1.2 | 0.041 |
| mq06mms010 | h | Mélangeuse en continu avec silo, pour mortier industriel à sec, fourni en vrac. (matériel) | 0.05 | 1.94 | 0.097 |
| mo022 | h | Compagnon professionnel III/CP2 poseur de pierre naturelle. (main-d'œuvre) | 1.252 | 29.25 | 36.621 |
| mo060 | h | Ouvrier professionnel II/OP poseur de pierre naturelle. (main-d'œuvre) | 0.636 | 26.02 | 16.549 |
| mo114 | h | Ouvrier d'exécution I/OE1 construction pour des travaux de maçonnerie. (main-d'œuvre) | 0.014 | 24.51 | 0.343 |
| % | % | Frais de chantier des unités d'ouvrage | 3 % | 169.800 | 5.094 |
|  |  | Coûts directs |  |  | 174.894 |

Déchets:
- pose: mt06per010are; facteur de déchet 0.0111534
- pose: mt06per020cu; facteur de déchet 0.0118854
- pose: mt09mif010cb; facteur de déchet 0.0189
- pose: mt09moe020a; facteur de déchet 0.07
- pose: mt08adt010 Adjuvant hydrofuge pour imperméabilisation des mortiers ou des bétons; facteur de déchet 0.055

## Ressources

**mt06per010are** m² Parpaing de granit Gris Mondariz de 75x45x20 cm
Données techniques: Coût énergétique 1157.116 MJ; Émission de CO2 41.602 kg; Code CED 01 04 13; Masse de l'élément 520 kg; Volume 0.346667 m3
Déchets:
- emballage: re170201 Bois. (composant de déchet); quantité 0.015 kg; Code CED 17 02 01; Masse de l'élément 1 kg; Volume 0.000909 m3
- emballage: re170203 Plastique. (composant de déchet); quantité 0.006 kg; Code CED 17 02 03; Masse de l'élément 1 kg; Volume 0.001667 m3

**mt06per020cu** m Parpaing de granit Gris Mondariz de 20 cm de largeur
Données techniques: Coût énergétique 625.415 MJ; Émission de CO2 22.465 kg; Code CED 01 04 13; Masse de l'élément 280.8 kg; Volume 0.1872 m3
Déchets:
- emballage: re170201 Bois; quantité 0.012 kg
- emballage: re170203 Plastique; quantité 0.005 kg

**mt08aaa010a** m³ Eau
Données techniques: Coût énergétique 60.000 MJ; Émission de CO2 30.000 kg

**mt09mif010cb** t Mortier industriel pour maçonnerie
Données techniques: Coût énergétique 1960.000 MJ; Émission de CO2 170.000 kg; Code CED 17 01 01; Masse de l'élément 1000 kg; Volume 0.666667 m3

**mt09moe020a** kg Mortier-colle amélioré à liants mixtes
Données techniques: Coût énergétique 3.871 MJ; Émission de CO2 0.344 kg; Code CED 17 09 04; Masse de l'élément 1 kg; Volume 0.000667 m3
Déchets:
- emballage: re170203 Plastique; quantité 0.003 kg

**mt08adt010** kg Adjuvant hydrofuge pour imperméabilisation des mortiers ou des bétons
Données techniques: Coût énergétique 71.130 MJ; Émission de CO2 2.824 kg; Code CED 17 09 04; Masse de l'élément 1 kg; Volume 0.000667 m3
Déchets:
- emballage: re170203 Plastique; quantité 0.032 kg
