# Peinture thermo-isolante antibactérienne sur parement intérieur

- Propriété du fichier: CYPE Ingenieros S.A.
- Format: FIEBDC-3/2016
- Logiciel: Generador de precios de la construcción. CYPE Ingenieros, S.A.
- Date: 23/05/2024
- Devise: EUR
- Coûts indirects: 3 %
- Frais généraux: 13 %
- Bénéfice: 6 %
- TVA: 20 %

## F Aménagements et finitions

### FP Peintures

#### FPI Peintures thermiques

**FPI020** m² Peinture thermo-isolante antibactérienne sur parement intérieur.
Application manuelle de deux couches de peinture thermo-isolante antibactérienne, blanche, finition mate, texture lisse, diluées dans 8% à 15% d'eau, (rendement: 0,17 l/m² chaque couche); application préalable d'une couche d'impression acrylique régulière de l'absorption, sur parement intérieur en mortier, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pfs010b | l | Impression acrylique, régulant l'absorption, perméable à la vapeur d'eau et résistante aux alcalis, à appliquer à la brosse, au rouleau ou au pistolet. (matériau) | 0.05 | 6.78 | 0.339 |
| mt27piv050b | l | Peinture thermo-isolante antibactérienne pour intérieur, à base de copolymères acryliques en émulsion aqueuse, ions d'argent et additifs, couleur blanche, finition mate, texture lisse, conductivité thermique 0,05 W/(mK), respirante, lavable, avec résistance aux intempéries et au vieillissement; à appliquer à la brosse, au rouleau ou au pistolet, selon NF EN 1504-2. (matériau) | 0.34 | 6.15 | 2.091 |
| mo038 | h | Compagnon professionnel III/CP2 peintre. (main-d'œuvre) | 0.124 | 29.25 | 3.627 |
| mo076 | h | Ouvrier professionnel II/OP peintre. (main-d'œuvre) | 0.124 | 26.02 | 3.226 |
| % | % | Frais de chantier des unités d'ouvrage | 2 % | 9.283 | 0.186 |
|  |  | Coûts directs |  |  | 9.469 |

Déchets:
- pose: mt27pfs010b; facteur de déchet 0.0535314
- pose: mt27piv050b; facteur de déchet 0.055

## Ressources

**mt27pfs010b** l Impression acrylique
Données techniques: Coût énergétique 79.458 MJ; Émission de CO2 3.024 kg; Code CED 17 09 04; Masse de l'élément 1.05 kg; Volume 0.0007 m3
Déchets:
- emballage: re150104 Emballages métalliques. (composant de déchet); quantité 0.047 kg; Code CED 15 01 04; Masse de l'élément 1 kg; Volume 0.001667 m3

**mt27piv050b** l Peinture thermo-isolante antibactérienne pour intérieur
Données techniques: Coût énergétique 32.071 MJ; Émission de CO2 1.585 kg; Code CED 08 01 11; Masse de l'élément 1.1 kg; Volume 0.001222 m3
Déchets:
- emballage: re170203 Plastique. (composant de déchet); quantité 0.023 kg; Code CED 17 02 03; Masse de l'élément 1 kg; Volume 0.001667 m3
