# Peinture antibactérienne sur parement intérieur

- Propriété du fichier: CYPE Ingenieros S.A.
- Format: FIEBDC-3/2016
- Logiciel: Generador de precios de la construcción. CYPE Ingenieros, S.A.
- Date: 23/05/2024
- Devise: EUR
- Coûts indirects: 3 %
- Frais généraux: 13 %
- Bénéfice: 6 %
- TVA: 20 %

## F Aménagements et finitions

### FP Peintures

#### FPJ Peintures antibactériennes

**FPJ010** m² Peinture antibactérienne sur parement intérieur.
Application manuelle de deux couches de peinture antibactérienne, blanche, finition mate, texture lisse, la première couche diluée avec 10 à 25% d'eau et la suivante diluée avec 5 à 15% d'eau, (rendement: 0,1 l/m² chaque couche); application préalable d'une couche d'impression acrylique régulière de l'absorption, sur parement intérieur en mortier, horizontal, à plus de 3 m de hauteur.
Critère d'évaluation économique: Le prix comprend la protection des éléments du contour qui pourraient être affectés pendant les travaux et la résolution des points singuliers.
Inclut: Préparation du support. Application d'une couche de fond. Application de deux couches de finition.
Critère pour le métré: Surface mesurée selon documentation graphique du Projet, avec le même critère que le support de base.
Critère pour le mémoire: On mesurera la surface réellement exécutée selon les spécifications du Projet, avec le même critère que le support de base.

| Code | U | Désignation | Quantité | Prix | Montant |
|---|---|---|---|---|---|
| mt27pfs010b | l | Impression acrylique, régulant l'absorption, perméable à la vapeur d'eau et résistante aux alcalis, à appliquer à la brosse, au rouleau ou au pistolet. (matériau) | 0.058 | 6.78 | 0.393 |
| mt27pij020a | l | Peinture antibactérienne pour intérieur, à base de copolymères acryliques et pigments, couleur blanche, finition mate, texture lisse, lavable, antimoisissure, respirante et anti-humidité, selon ISO 22196; à appliquer à la brosse, au rouleau ou au pistolet. (matériau) | 0.2 | 5.41 | 1.082 |
| mo038 | h | Compagnon professionnel III/CP2 peintre. (main-d'œuvre) | 0.183 | 29.25 | 5.353 |
| mo076 | h | Ouvrier professionnel II/OP peintre. (main-d'œuvre) | 0.183 | 26.02 | 4.762 |
| % | % | Frais de chantier des unités d'ouvrage | 2 % | 11.590 | 0.232 |
|  |  | Coûts directs |  |  | 11.822 |

Déchets:
- pose: mt27pfs010b; facteur de déchet 0.0535314

## Ressources

**mt27pfs010b** l Impression acrylique
Données techniques: Coût énergétique 79.458 MJ; Émission de CO2 3.024 kg; Code CED 17 09 04; Masse de l'élément 1.05 kg; Volume 0.0007 m3
Déchets:
- emballage: re150104 Emballages métalliques. (composant de déchet); quantité 0.047 kg; Code CED 15 01 04; Masse de l'élément 1 kg; Volume 0.001667 m3
