# Dallage en pierre naturelle pose avec du mortier de ciment

- Propriété du fichier: CYPE Ingenieros S.A.
- Format: FIEBDC-3/2016
- Logiciel: Generador de precios de la construcción. CYPE Ingenieros, S.A.
- Date: 23/05/2024
- Devise: EUR
- Coûts indirects: 3 %
- Frais généraux: 13 %
- Bénéfice: 6 %
- TVA: 20 %

## F Aménagements et finitions

### FS Revêtements de sols

#### FSI Pierre naturelle

**FSI020** m² Dallage en pierre naturelle pose avec du mortier de ciment.
Fourniture et mise en place d'un revêtement de sol de dalles de marbre Crème Levant, pour intérieurs, de 60x40x2 cm, finition poli; pose avec du mortier de ciment M-5, confectionné sur chantier sans retardateurs. Comprend la réalisation des joints périphériques continus, de largeur supérieure ou égale à 5 mm, aux limites avec les parois, les poteaux libres et les élévations de niveau et, s'il y a lieu, les joints de participation et les joints de rupture et de dilatation existant dans le support, jointoiement avec du mortier de joints cémenteux, CG1, pour joints minces (entre 1,5 et 3 mm), avec la même tonalité des pièces et nettoyage.
Inclut: Nettoyage, nivellement et préparation de la surface support. Implantation des niveaux. Extension de la couche de mortier. Implantation de la disposition des pièces et des joints de dilatation. Saupoudrage de la surface avec ciment. Mise en place des dalles à la pointe de la truelle. Vérification de la planéité. Remplissage des joints de dilatation. Remplissage des joints de séparation des dalles.
Critère pour le métré: Surface construite, mesurée selon documentation graphique du Projet. Le métré par casses et découpes n'a pas été augmenté, puisque 5% de pièces de plus ont été considérées dans la décomposition.
Critère pour le mémoire: On mesurera la surface réellement exécutée selon les spécifications du Projet.

| Code | U | Désignation | Quantité | Prix | Montant |
|---|---|---|---|---|---|
| mt09mor010c | m³ | Mortier de ciment CEM II/B-P 32,5 N type M-5, confectionné sur site avec 250 kg/m³ de ciment et une proportion en volume 1/6. (matériau) | 0.032 | 115.3 | 3.690 |
| mt18bmn010nja | m² | Dalle de marbre national, Crème Levant poli, 60x40x2 cm, selon NF EN 12058. (matériau) | 1.05 | 20.73 | 21.767 |
| mt09mcr060c | kg | Mortier de joints cémenteux, CG1, pour joint minimum entre 1,5 et 3 mm, selon NF EN 13888. (matériau) | 0.15 | 0.7 | 0.105 |
| mo023 | h | Compagnon professionnel III/CP2 carreleur en revêtements de sols. (main-d'œuvre) | 0.311 | 29.25 | 9.097 |
| mo061 | h | Ouvrier professionnel II/OP carreleur en revêtements de sols. (main-d'œuvre) | 0.311 | 26.02 | 8.092 |
| % | % | Frais de chantier des unités d'ouvrage | 2 % | 42.751 | 0.855 |
|  |  | Coûts directs |  |  | 43.606 |

Déchets:
- pose: mt09mor010c; facteur de déchet 0.0036
- pose: mt18bmn010nja Dalle de marbre national, Crème Levant poli, 60x40x2 cm, selon NF EN 12058; facteur de déchet 0.0385
- pose: mt09mcr060c Mortier de joints cémenteux, CG1, pour joint minimum entre 1,5 et 3 mm, selon NF EN 13888; facteur de déchet 0.07

## Ressources

**mt09mor010c** m³ Mortier de ciment CEM II/B-P 32,5 N type M-5
Données techniques: Coût énergétique 3724.000 MJ; Émission de CO2 323.000 kg; Code CED 17 01 01; Masse de l'élément 1900 kg; Volume 1.266667 m3

**mt18bmn010nja** m² Dalle de marbre national, Crème Levant poli, 60x40x2 cm, selon NF EN 12058
Données techniques: Coût énergétique 126.029 MJ; Émission de CO2 4.359 kg; Code CED 01 04 13; Masse de l'élément 54 kg; Volume 0.036 m3
Déchets:
- emballage: re170201 Bois. (composant de déchet); quantité 0.031 kg; Code CED 17 02 01; Masse de l'élément 1 kg; Volume 0.000909 m3
- emballage: re170203 Plastique. (composant de déchet); quantité 0.02 kg; Code CED 17 02 03; Masse de l'élément 1 kg; Volume 0.001667 m3

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg
