# Cheminée individuelle à double paroi en acier inoxydable, avec isolation, avec résistance au feu

- Propriété du fichier: CYPE Ingenieros S.A.
- Format: FIEBDC-3/2016
- Logiciel: Generador de precios de la construcción. CYPE Ingenieros, S.A.
- Date: 17/05/2024
- Devise: EUR
- Coûts indirects: 3 %
- Frais généraux: 13 %
- Bénéfice: 6 %
- TVA: 20 %

## T Équipements techniques

### TC ECS et chauffage

#### TCV Systèmes d'évacuation des produits de la combustion

**TCV040** m Cheminée individuelle à double paroi en acier inoxydable, avec isolation, avec résistance au feu.
Cheminée modulaire métallique, avec une résistance au feu de 120 minutes, constituée de tube à double paroi avec isolation et joint d'étanchéité extérieur, de 450 mm de diamètre intérieur, composé de paroi intérieure d'acier inoxydable AISI 316L et paroi extérieure d'acier inoxydable AISI 304, avec isolation en laine de roche entre parois, de 100 mm d'épaisseur, avec joint d'étanchéité extérieur en silicone, résistance au feu EI 120 (ho/ve i<=>o) selon NF EN 13501-3, température maximale de 600°C, pression de travail allant jusqu'à 5000 Pa, pour l'évacuation des produits de la combustion. Comprend les accessoires, les pièces spéciales, les modules finaux et le matériau auxiliaire pour le montage et la fixation à l'ouvrage.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din281k | U | Matériau auxiliaire pour montage et fixation à l'ouvrage des tubes à double paroi avec isolation et joint d'étanchéité extérieur, de 450 mm de diamètre intérieur. (matériau) | 1 | 51.4 | 51.400 |
| mt20din280kn | m | Tube à double paroi avec isolation et joint d'étanchéité extérieur, de 450 mm de diamètre intérieur, composé de paroi intérieure d'acier inoxydable AISI 316L et paroi extérieure d'acier inoxydable AISI 304, avec isolation en laine de roche entre parois, de 100 mm d'épaisseur, avec joint d'étanchéité extérieur en silicone, résistance au feu EI 120 (ho/ve i<=>o) selon NF EN 13501-3, température maximale de 600°C, pression de travail allant jusqu'à 5000 Pa, selon NF EN 1856-1, avec le prix augmenté de 65% pour cause d'accessoires, pièces spéciales et modules finaux. (matériau) | 1 | 1413.55 | 1413.550 |
| mo004 | h | Compagnon professionnel III/CP2 chauffagiste. (main-d'œuvre) | 0.53 | 30.2 | 16.006 |
| mo103 | h | Ouvrier professionnel II/OP chauffagiste. (main-d'œuvre) | 0.53 | 25.99 | 13.775 |
| % | % | Frais de chantier des unités d'ouvrage | 2 % | 1494.731 | 29.895 |
|  |  | Coûts directs |  |  | 1524.626 |

Déchets:
- pose: mt20din280kn; facteur de déchet 0.0105

## Ressources

**mt20din280kn** m Tube à double paroi avec isolation et joint d'étanchéité extérieur
Données techniques: Coût énergétique 904.000 MJ; Émission de CO2 95.220 kg; Code CED 17 04 05; Masse de l'élément 17.8 kg; Volume 0.008476 m3
Déchets:
- emballage: re170201 Bois. (composant de déchet); quantité 0.013 kg; Code CED 17 02 01; Masse de l'élément 1 kg; Volume 0.000909 m3
- emballage: re170203 Plastique. (composant de déchet); quantité 0.003 kg; Code CED 17 02 03; Masse de l'élément 1 kg; Volume 0.001667 m3
