# Conduit de chute à paroi simple en acier inoxydable

- Propriété du fichier: CYPE Ingenieros S.A.
- Format: FIEBDC-3/2016
- Logiciel: Generador de precios de la construcción. CYPE Ingenieros, S.A.
- Date: 15/06/2024
- Devise: EUR
- Coûts indirects: 3 %
- Frais généraux: 13 %
- Bénéfice: 6 %
- TVA: 20 %

## T Équipements techniques

### TD Équipements pour cuisines et buanderies

#### TDH Conduits de chute pour déchargement de linge sale ou de résidus, mis en sac

**TDH010** m Conduit de chute à paroi simple en acier inoxydable.
Conduit de chute pour déchargement de linge sale ou de résidus, mis en sac, constitué de tube à paroi simple d'acier inoxydable AISI 304, de 600 mm de diamètre intérieur. Comprend les accessoires et le matériau auxiliaire pour le montage et la fixation à l'ouvrage.
Critère d'évaluation économique: Le prix ne comprend pas les portes d'entrée.
Inclut: Implantation. Présentation des tuyaux et des accessoires. Fixation des produits complémentaires pour le montage et la fixation à l'ouvrage. Montage. Connexion et contrôle de son bon fonctionnement.
Critère pour le métré: Longueur mesurée selon documentation graphique du Projet.
Critère pour le mémoire: On mesurera la longueur réellement exécutée selon les spécifications du Projet.

| Code | U | Désignation | Quantité | Prix | Montant |
|---|---|---|---|---|---|
| mt20din301d | U | Matériau auxiliaire pour montage et fixation à l'ouvrage des tubes à paroi simple d'acier inoxydable AISI 304, de 600 mm de diamètre intérieur. (matériau) | 1 | 18.79 | 18.790 |
| mt20din300dq | m | Tube à paroi simple d'acier inoxydable AISI 304, de 600 mm de diamètre intérieur, avec le prix augmenté de 80% pour cause d'accessoires. (matériau) | 1 | 563.59 | 563.590 |
| mo011 | h | Compagnon professionnel III/CP2 monteur. (main-d'œuvre) | 0.54 | 30.2 | 16.308 |
| mo080 | h | Ouvrier professionnel II/OP monteur. (main-d'œuvre) | 0.54 | 26.02 | 14.051 |
| % | % | Frais de chantier des unités d'ouvrage | 2 % | 612.739 | 12.255 |
|  |  | Coûts directs |  |  | 624.994 |

Déchets:
- pose: mt20din300dq; facteur de déchet 0.0105

## Ressources

**mt20din300dq** m Tube à paroi simple d'acier inoxydable AISI 304
Données techniques: Coût énergétique 1430.657 MJ; Émission de CO2 209.990 kg; Code CED 17 04 05; Masse de l'élément 30 kg; Volume 0.014286 m3
Déchets:
- emballage: re170201 Bois. (composant de déchet); quantité 0.013 kg; Code CED 17 02 01; Masse de l'élément 1 kg; Volume 0.000909 m3
- emballage: re170203 Plastique. (composant de déchet); quantité 0.003 kg; Code CED 17 02 03; Masse de l'élément 1 kg; Volume 0.001667 m3
