# Tuyauterie en acier inoxydable AISI 304, avec soudure longitudinale

- Propriété du fichier: CYPE Ingenieros S.A.
- Format: FIEBDC-3/2016
- Logiciel: Generador de precios de la construcción. CYPE Ingenieros, S.A.
- Date: 15/06/2024
- Devise: EUR
- Coûts indirects: 3 %
- Frais généraux: 13 %
- Bénéfice: 6 %
- TVA: 20 %

## T Équipements techniques

### TN Canalisations pour fluides

#### TNA En acier

**TNA050** m Tuyauterie en acier inoxydable AISI 304, avec soudure longitudinale.
Tuyauterie constituée de tube d'acier inoxydable classe 1.4301 selon NF EN 10088-1 (AISI 304), avec soudure longitudinale, de 28 mm de diamètre extérieur et 0,8 mm d'épaisseur, série 1 selon NF EN 10312. Installation en surface. Comprend le matériau auxiliaire pour le montage et la fixation à l'ouvrage, les accessoires et les pièces spéciales.
Inclut: Implantation. Mise en place et fixation des tuyaux, des accessoires et des pièces spéciales.
Critère pour le métré: Longueur mesurée selon documentation graphique du Projet.
Critère pour le mémoire: On mesurera la longueur réellement exécutée selon les spécifications du Projet.

| Code | U | Désignation | Quantité | Prix | Montant |
|---|---|---|---|---|---|
| mt08tai420f | U | Matériau auxiliaire pour montage et fixation à l'ouvrage des tuyaux d'acier inoxydable avec soudure, de 28 mm de diamètre extérieur. (matériau) | 1 | 0.15 | 0.150 |
| mt08tai020fg | m | Tube d'acier inoxydable classe 1.4301 selon NF EN 10088-1 (AISI 304), avec soudure longitudinale, de 28 mm de diamètre extérieur et 0,8 mm d'épaisseur, série 1 selon NF EN 10312, avec le prix augmenté de 30% pour cause d'accessoires et pièces spéciales. (matériau) | 1 | 3.89 | 3.890 |
| mo008 | h | Compagnon professionnel III/CP2 plombier. (main-d'œuvre) | 0.23 | 30.2 | 6.946 |
| mo107 | h | Ouvrier professionnel II/OP plombier. (main-d'œuvre) | 0.23 | 25.99 | 5.978 |
| % | % | Frais de chantier des unités d'ouvrage | 2 % | 16.964 | 0.339 |
|  |  | Coûts directs |  |  | 17.303 |

Déchets:
- pose: mt08tai020fg; facteur de déchet 0.0349995

## Ressources

**mt08tai020fg** m Tube d'acier inoxydable classe 1.4301 selon NF EN 10088-1 (AISI 304)
Données techniques: Coût énergétique 27.339 MJ; Émission de CO2 3.750 kg; Code CED 17 04 05; Masse de l'élément 0.536636 kg; Volume 0.000256 m3
Déchets:
- emballage: re170201 Bois. (composant de déchet); quantité 0.011 kg; Code CED 17 02 01; Masse de l'élément 1 kg; Volume 0.000909 m3
- emballage: re170203 Plastique. (composant de déchet); quantité 0.003 kg; Code CED 17 02 03; Masse de l'élément 1 kg; Volume 0.001667 m3
