# Conduite enterrée d'eau pour installation centralisée de chauffage et E.C.S

- Propriété du fichier: CYPE INGENIEROS, S.A.
- Format: FIEBDC-3/2002
- Devise: EUR
- Coûts indirects: 3.00 %
- Frais généraux: 13.00 %
- Bénéfice: 6.00 %
- TVA: 20.00 %

## A VRD et aménagements extérieurs

### AC Réseaux de chaleur

#### ACC Approvisionnement thermique

**ACC040** m Conduite enterrée d'eau pour installation centralisée de chauffage et E.C.S.
Conduite enterrée d'eau pour installation centralisée de chauffage et E.C.S. de groupes de maisons individuelles formée de tuyauterie de polyéthylène pour chauffage et E.C.S., modèle Ecoflex Thermo Quattro "UPONOR", de 175 mm de diamètre, composée de deux tubes de polyéthylène réticulé (PE-X) avec barrière d'oxygène (EVOH) de 25 mm de diamètre et 2,3 mm d'épaisseur, pour chauffage, pression maximale de travail 6 bar, température maximale de travail 95°C, et deux tubes de polyéthylène réticulé (PE-X) de 25 mm de diamètre et 3,5 mm d'épaisseur, pour E.C.S., pression maximale de travail 10 bar, température maximale de travail 95°C, pré-isolés thermiquement avec mousse de polyéthylène réticulé (PE-X) et protégés mécaniquement avec tube annelé en polyéthylène haute densité, mise en place sur un lit de sable de 10 cm d'épaisseur, dûment compacté et nivelé avec une pilonneuse vibrante à guidage manuel, remblai latéral en compactant et remblai postérieur avec le même sable jusqu'à 15 cm au-dessus de la génératrice supérieure du conduit. Comprend les accessoires de liaison et les kits d'isolation.
Critère d'évaluation économique: Le prix ne comprend ni l'excavation ni le remblai proprement dit.
Inclut: Implantation et tracé de la conduite. Présentation à sec des tubes et des pièces spéciales. Déversement du sable dans le fond de la tranchée. Mise en place de la tuyauterie dans le fond de la tranchée. Montage de l'installation, en commençant par l'extrémité de tête. Réalisation des unions entre pièces. Vérification. Exécution du remblai enveloppe.
Critère pour le métré: Longueur mesurée en projection horizontale, entre entre les faces intérieures des coffrets ou des autres éléments de liaison, selon documentation graphique du Projet.
Critère pour le mémoire: On mesurera, en projection horizontale, la longueur réellement exécutée selon les spécifications du Projet, entre les faces intérieures des coffres ou des autres éléments de liaison.

| Code | U | Désignation | Quantité | Prix | Montant |
|---|---|---|---|---|---|
| mt37scu060e | m | Tuyauterie de polyéthylène pour chauffage et E.C.S., modèle Ecoflex Thermo Quattro "UPONOR", de 175 mm de diamètre, composée de deux tubes de polyéthylène réticulé (PE-X) avec barrière d'oxygène (EVOH) de 25 mm de diamètre et 2,3 mm d'épaisseur, pour chauffage, pression maximale de travail 6 bar, température maximale de travail 95°C, et deux tubes de polyéthylène réticulé (PE-X) de 25 mm de diamètre et 3,5 mm d'épaisseur, pour E.C.S., pression maximale de travail 10 bar, température maximale de travail 95°C, pré-isolés thermiquement avec mousse de polyéthylène réticulé (PE-X) et protégés mécaniquement avec tube annelé en polyéthylène haute densité. (matériau) | 3.000 | 143.49 | 430.47 |
| mt37scu130e | U | Accessoires de liaison et kits d'isolation pour tuyauterie modèle Ecoflex Thermo Quattro "UPONOR", avec tubes pour chauffage de 25 et 25 mm de diamètre et tubes pour E.C.S. de 25 et 25 mm de diamètre. (matériau) | 0.100 | 143.49 | 14.35 |
| mt01ara010a | m³ | Sable avec granulométrie de 0 à 5 mm de diamètre, propre. (matériau) | 0.363 | 14.30 | 5.19 |
| mq01ret020b | h | Rétro chargeuse sur pneus, de 70 kW. (matériel) | 0.048 | 40.90 | 1.96 |
| mq02rop020 | h | Pilonneuse vibrante à guidage manuel, de 80 kg, avec plaque de 30x30 cm. (matériel) | 0.273 | 3.92 | 1.07 |
| mo004 | h | Compagnon professionnel III/CP2 chauffagiste. (main-d'œuvre) | 0.146 | 30.20 | 4.41 |
| mo103 | h | Ouvrier professionnel II/OP chauffagiste. (main-d'œuvre) | 0.146 | 25.99 | 3.79 |
| mo041 | h | Compagnon professionnel III/CP2 VRD espaces publics. (main-d'œuvre) | 0.109 | 29.25 | 3.19 |
| mo087 | h | Ouvrier professionnel II/OP VRD espaces publics. (main-d'œuvre) | 0.109 | 26.02 | 2.84 |
| % | % | Frais de chantier des unités d'ouvrage | 2 % | 467.27 | 9.35 |
|  |  | Coûts directs |  |  | 476.62 |
