# Revêtement de sol continu en béton traité superficiellement avec un durcisseur ou un colorant, usage sportif

- Propriété du fichier: CYPE INGENIEROS, S.A.
- Format: FIEBDC-3/2002
- Devise: EUR
- Coûts indirects: 3.00 %
- Frais généraux: 13.00 %
- Bénéfice: 6.00 %
- TVA: 20.00 %

## A VRD et aménagements extérieurs

### AF Pistes sportives

#### AFB Revêtements en béton

**AFB010** m² Revêtement de sol continu en béton traité superficiellement avec un durcisseur ou un colorant, usage sportif.
Revêtement de sol continu extérieur pour piste sportive, de 10 cm d'épaisseur, en béton massif, réalisé avec béton C16/20 (X0(F); D10; S3; Cl 1,0) prêt à l'emploi et coulage depuis le camion, extension et vibrage manuel via règle vibrante; traité superficiellement avec impression régulatrice d'absorption; couche de roulage de 3 a 4 mm d'épaisseur de mortier de ciment CEM I/45 R avec granulats siliceux et additifs, avec un rendement approché de 1 kg/m², avec finition à la lisseuse mécanique; couche de finition avec peinture plastique à base de résines acryliques pures en émulsion aqueuse, couleur rouge. Comprend le panneau de polystyrène expansé de 3 cm d'épaisseur, pour l'exécution des joints de dilatation.
Critère d'évaluation économique: Le prix ne comprend pas la base du dallage.
Inclut: Préparation de la surface d'appui du béton. Implantation des joints de construction. Mise en place des éléments de remplissage des joints. Application des niveaux à l'aide de guides en béton ou de règles. Arrosage de la surface de base. Coulage, extension et vibrage du béton. Séchage du béton. Réalisation de joints de retrait par coupe avec une scie à disque. Scellement des joints avec du mastic de polyuréthane. Application de la couche d'impression. Réalisation d'une finition superficielle.
Critère pour le métré: Surface mesurée selon documentation graphique du Projet.
Critère pour le mémoire: On mesurera la surface réellement exécutée selon les spécifications du Projet.

| Code | U | Désignation | Quantité | Prix | Montant |
|---|---|---|---|---|---|
| mt10hmf030h | m³ | Béton massif C16/20 (X0(F); D10; S3; Cl 1,0), prêt à l'emploi, selon NF EN 206. (matériau) | 0.105 | 112.49 | 11.81 |
| mt09moc005b | kg | Impression régulatrice d'absorption, pour la fixation de supports désagrégeables et améliorer l'adhérence des supports absorbants. (matériau) | 0.200 | 7.97 | 1.59 |
| mt47adh020 | m² | Revêtement continu constitué d'un agglomérat de quartz, de ciment et de colorant, de 3 à 4 mm d'épaisseur, pour finition superficielle d'un revêtement de piste sportive. (matériau) | 1.000 | 5.67 | 5.67 |
| mt27pdj010f | l | Peinture plastique, finition satinée, à base de résines acryliques pures émulsionnée dans l'eau, couleur rouge, flexible, dure, résistante à l'eau et aux intempéries, à appliquer à la brosse, au rouleau ou au pistolet, non diluée. (matériau) | 0.356 | 12.28 | 4.37 |
| mt47adh022 | m | Polystyrène expansé dans des joints de dilatation de revêtements continus en béton. (matériau) | 0.180 | 0.33 | 0.06 |
| mt15bas030b | U | Cartouche de mastic élastomère monocomposant à base de polyuréthane, de couleur grise, de 600 ml, type F-25 HM selon NF EN ISO 11600, à haute adhérence et à durcissement rapide, avec des propriétés élastiques élevées, résistance aux intempéries, au vieillissement et aux rayons UV, apte pour être en contact avec eau potable, dureté Shore A approchée de 35 et allongement en rupture > 600%, selon NF EN ISO 11600. (matériau) | 0.600 | 6.38 | 3.83 |
| mq04dua020b | h | Dumper à décharge frontale de 2 t de charge utile. (matériel) | 0.019 | 10.38 | 0.20 |
| mq06vib020 | h | Règle vibrante de 3 m. (matériel) | 0.016 | 5.23 | 0.08 |
| mq06fra010 | h | Lisseuse mécanique à béton. (matériel) | 0.555 | 5.68 | 3.15 |
| mq06cor020 | h | Équipement pour découpage de joints dans les dallages en béton. (matériel) | 0.100 | 10.64 | 1.06 |
| au00auh020 |  | Rigole pour le coulage du béton. | 1.000 | 0.00 | 0.00 |
| mo041 | h | Compagnon professionnel III/CP2 VRD espaces publics. (main-d'œuvre) | 0.205 | 29.25 | 6.00 |
| mo087 | h | Ouvrier professionnel II/OP VRD espaces publics. (main-d'œuvre) | 0.305 | 26.02 | 7.94 |
| mo038 | h | Compagnon professionnel III/CP2 peintre. (main-d'œuvre) | 0.150 | 29.25 | 4.39 |
| mo076 | h | Ouvrier professionnel II/OP peintre. (main-d'œuvre) | 0.150 | 26.02 | 3.90 |
| % | % | Frais de chantier des unités d'ouvrage | 2 % | 54.05 | 1.08 |
|  |  | Coûts directs |  |  | 55.13 |
