# Porte basculante pour garage, en acier galvanisé

- Propriété du fichier: CYPE INGENIEROS, S.A.
- Format: FIEBDC-3/2002
- Devise: EUR
- Coûts indirects: 3.00 %
- Frais généraux: 13.00 %
- Bénéfice: 6.00 %
- TVA: 20.00 %

## E Enveloppe et finition extérieure

### EM Menuiseries extérieures

#### EMG Portes de garages

**EMG040** U Porte basculante pour garage, en acier galvanisé.
Porte basculante pour garage, pliable à compensation par contrepoids, constituée de tôle pliée en acier galvanisé, de texture cannelée, 400x230 cm, avec ouverture manuel.
Inclut: Mise en place et fixation du cadre. Installation de la porte de garage. Montage des tirants de fixation. Montage du système d'ouverture. Montage du système d'actionnement. Révision et graissage des mécanismes.
Critère pour le métré: Nombre d'unités prévues, selon documentation graphique du Projet.
Critère pour le mémoire: On mesurera le nombre d'unités réellement exécutées selon les spécifications du Projet.

| Code | U | Désignation | Quantité | Prix | Montant |
|---|---|---|---|---|---|
| mt26pgb030ak | U | Porte basculante pour garage, pliable à compensation par contrepoids, constituée de tôle pliée en acier galvanisé, de texture cannelée, 400x230 cm, jeu de ferrures, tirants de fixation, serrure et bouton sur les deux faces. Selon NF EN 13241-1. (matériau) | 1.000 | 2252.00 | 2252.00 |
| op00ato010 |  | Tournevis. | 1.000 | 0.00 | 0.00 |
| op00tal010 |  | Perceuse. | 1.000 | 0.00 | 0.00 |
| op00amo010 |  | Rectifieuse ou scie radiale. | 1.000 | 0.00 | 0.00 |
| mo020 | h | Compagnon professionnel III/CP2 construction. (main-d'œuvre) | 0.828 | 29.25 | 24.22 |
| mo113 | h | Ouvrier d'exécution I/OE1 construction. (main-d'œuvre) | 0.828 | 24.51 | 20.29 |
| mo018 | h | Compagnon professionnel III/CP2 menuisier PVC et métal. (main-d'œuvre) | 1.932 | 29.71 | 57.40 |
| mo059 | h | Ouvrier professionnel II/OP menuisier PVC et métal. (main-d'œuvre) | 1.932 | 26.10 | 50.43 |
| % | % | Frais de chantier des unités d'ouvrage | 2 % | 2404.34 | 48.09 |
|  |  | Coûts directs |  |  | 2452.43 |
