# Couche extérieure de façade double paroi, en maçonnerie de blocs de granit, avec lame d'air légèrement ventilée

- Propriété du fichier: CYPE INGENIEROS, S.A.
- Format: FIEBDC-3/2002
- Devise: EUR
- Coûts indirects: 3.00 %
- Frais généraux: 13.00 %
- Bénéfice: 6.00 %
- TVA: 20.00 %

## E Enveloppe et finition extérieure

### ER Façades lourdes

#### ERM Maçonneries apparentes

**ERM090** m² Couche extérieure de façade double paroi, en maçonnerie de blocs de granit, avec lame d'air légèrement ventilée.
Couche extérieure de façade double paroi, reposant partiellement sur le plancher, de 15 cm d'épaisseur, en maçonnerie de parpaing de granit Gris Mondariz de 75x40x15 cm, avec joints horizontaux et verticaux de 10 mm d'épaisseur, pose avec du mortier de ciment industriel, couleur grise, M-5, fourni en vrac; avec lame d'air légèrement ventilée, via la réalisation d'ouvertures de ventilation, avec une aire effective de 10 cm² pour chaque m de façade (orifices, grilles ou creux dépourvus de mortier) pour la ventilation de la lame. Linteau en granit, d'une pièce, de dimensions adaptées. Revêtement des abouts de plancher et des poteaux avec pièces spéciales de granit.
Critère d'évaluation économique: Le prix ne comprend pas le drainage. Le prix ne comprend pas les grilles de ventilation.
Inclut: Définition des plans de façade via des plombs. Implantation, étage par étage. Marquage sur les poteaux des niveaux de référence générale d'étage et du niveau du revêtement. Mise en place et à l'aplomb des mires de référence. Tendu des cordeaux entre les mires. Mise en place des plombs fixes dans les arêtes. Mise en place des pièces par rangées à niveau. Revêtement des abouts de plancher et des poteaux. Réalisation de tous les travaux nécessaires pour la résolution des ouvertures. Réalisation des ouvertures de ventilation. Révision des joints et nettoyage final du parement.
Critère pour le métré: Surface mesurée en grandeur nature depuis les faces extérieures de la façade, selon documentation graphique du Projet, en déduisant toutes les ouvertures.
Critère pour le mémoire: On mesurera, en grandeur réelle, depuis les faces extérieures de la façade, la surface réellement exécutée selon les spécifications du Projet, en déduisant toutes les ouvertures.

| Code | U | Désignation | Quantité | Prix | Montant |
|---|---|---|---|---|---|
| mt06per010ana | m² | Parpaing de granit Gris Mondariz de 75x40x15 cm, finition rustique de la face visible et sciée dans le reste des faces, avec les bords non taillés. (matériau) | 1.000 | 74.43 | 74.43 |
| mt06per020bi | m | Parpaing de granit Gris Mondariz de 15 cm de largeur, 40 cm de hauteur et de 80 à 160 cm de longueur, finition rustique de la face visible et sciée dans le reste des faces, avec les bords non taillés. (matériau) | 0.200 | 34.05 | 6.81 |
| mt08aaa010a | m³ | Eau. (matériau) | 0.004 | 1.50 | 0.01 |
| mt09mif010cb | t | Mortier industriel pour maçonnerie, de ciment, couleur grise, catégorie M-5 (résistance à la compression 5 N/mm²), fourni en vrac, selon NF EN 998-2. (matériau) | 0.011 | 50.20 | 0.55 |
| mt09moe020a | kg | Mortier-colle amélioré à liants mixtes, C2 TE, pour la pose en couche épaisse de pièces céramiques en parements verticaux extérieurs, selon NF EN 12004 (matériau) | 0.729 | 0.53 | 0.39 |
| mt08adt010 | kg | Adjuvant hydrofuge pour imperméabilisation des mortiers ou des bétons. (matériau) | 0.034 | 1.20 | 0.04 |
| mq06mms010 | h | Mélangeuse en continu avec silo, pour mortier industriel à sec, fourni en vrac. (matériel) | 0.043 | 1.94 | 0.08 |
| mo022 | h | Compagnon professionnel III/CP2 poseur de pierre naturelle. (main-d'œuvre) | 1.119 | 29.25 | 32.73 |
| mo060 | h | Ouvrier professionnel II/OP poseur de pierre naturelle. (main-d'œuvre) | 0.589 | 26.02 | 15.33 |
| mo114 | h | Ouvrier d'exécution I/OE1 construction pour des travaux de maçonnerie. (main-d'œuvre) | 0.012 | 24.51 | 0.29 |
| % | % | Frais de chantier des unités d'ouvrage | 3 % | 130.66 | 3.92 |
|  |  | Coûts directs |  |  | 134.58 |
