# Couche de base de mortier de chaux et de ciment sur parement intérieur

- Propriété du fichier: CYPE INGENIEROS, S.A.
- Format: FIEBDC-3/2002
- Devise: EUR
- Coûts indirects: 3.00 %
- Frais généraux: 13.00 %
- Bénéfice: 6.00 %
- TVA: 20.00 %

## F Aménagements et finitions

### FO Enduits de mortier industriel

#### FOV Sous-enduits de mortier mixte

**FOV010** m² Couche de base de mortier de chaux et de ciment sur parement intérieur.
Couche de base de mortier de chaux et de ciment, type CR CSII W2, selon NF EN 998-1, couleur à choisir, de 15 mm d'épaisseur, lissé à la règle, avec finition rugueuse, application mécanique, sur parement intérieur en maçonnerie de terre cuite, vertical, jusqu'à 3 m de hauteur; application préalable du même mortier, pour éliminer les défauts de planéité, présents dans le 1% de la surface support. Comprend les profilés en PVC, pour la réalisation des joints.
Critère d'évaluation économique: Le prix comprend la protection des éléments du contour qui pourraient être affectés pendant les travaux et la résolution des points singuliers, mais il ne comprend pas la couche de finition de mortier.
Inclut: Préparation de la surface support. Calepinage des pans. Mise en place de règles et de cordeaux. Mise en place des taquets. Réalisation des guides. Application de la couche de régularisation. Préparation du mortier. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt08aaa010a | m³ | Eau. (matériau) | 0.005 | 1.50 | 0.01 |
| mt28esp040d | kg | Mortier de chaux et de ciment, type CR CSII W2, selon NF EN 998-1, pour utilisation à l'intérieur ou à l'extérieur, couleur à choisir, composé de ciment, chaux, granulats à granulométrie compensée et additifs, fourni en sacs. (matériau) | 24.160 | 0.27 | 6.52 |
| mt28mon030 | m | Profilé pour joints en PVC. (matériau) | 0.750 | 0.35 | 0.26 |
| mq06pym010 | h | Mélangeuse-pompeuse pour mortiers et plâtres projetés, de 3 m³/h. (matériel) | 0.230 | 8.52 | 1.96 |
| op00tal020 |  | Malaxeur électrique. | 1.000 | 0.00 | 0.00 |
| mo039 | h | Compagnon professionnel III/CP2 enduiseur. (main-d'œuvre) | 0.396 | 29.25 | 11.58 |
| mo111 | h | Ouvrier d'exécution I/OE2 enduiseur. (main-d'œuvre) | 0.124 | 25.75 | 3.19 |
| % | % | Frais de chantier des unités d'ouvrage | 2 % | 23.52 | 0.47 |
|  |  | Coûts directs |  |  | 23.99 |
