# Chaînage horizontal de blocs "U" en béton, pour mur porteur en maçonnerie armée

- Propriété du fichier: CYPE INGENIEROS, S.A.
- Format: FIEBDC-3/2002
- Devise: EUR
- Coûts indirects: 3.00 %
- Frais généraux: 13.00 %
- Bénéfice: 6.00 %
- TVA: 20.00 %

## G Structure et gros oeuvre

### GH Chaînages

#### GHB Maçonnerie de blocs de béton

**GHB050** m Chaînage horizontal de blocs "U" en béton, pour mur porteur en maçonnerie armée.
Chaînage horizontal de 20 cm d'épaisseur, de blocs "U" en béton, de couleur grise, 500x200x200 mm, pose avec du mortier de ciment industriel, couleur grise, M-7,5, fourni en vrac; avec renfort de béton de remplissage confectionné sur le chantier, C16/20 (X0(F); D10; S3; Cl 1,0), coulage avec des moyens manuels, et acier Fe E 500, quantité 2,28 kg/m; pour mur de blocs à bancher. Comprend le fil de fer à lier et les séparateurs.
Critère d'évaluation économique: Le prix comprend le ferraillage de l'armature et la pose en coffrage ou sur site.
Inclut: Mise en place des blocs. Mise en place des armatures. Préparation du béton. Coulage, vibrage et séchage du béton. Nettoyage.
Critère pour le métré: Longueur mesurée selon documentation graphique du Projet.
Critère pour le mémoire: On mesurera la longueur réellement exécutée selon les spécifications du Projet.

| Code | U | Désignation | Quantité | Prix | Montant |
|---|---|---|---|---|---|
| mt02bhg022b | U | Bloc "U" en béton, de couleur grise, 500x200x200 mm, pour linteaux et chaînages horizontaux. (matériau) | 2.100 | 2.65 | 5.57 |
| mt07aco050c | kg | Barres en acier haute adhérence, Fe E 500, fourni sur chantier en barres brutes, de divers diamètres. (matériau) | 2.394 | 2.00 | 4.79 |
| mt08var050 | kg | Fil de fer galvanisé pour attacher, de 1,30 mm de diamètre. (matériau) | 0.057 | 1.50 | 0.09 |
| mt08aaa010a | m³ | Eau. (matériau) | 0.006 | 1.50 | 0.01 |
| mt09mif010db | t | Mortier industriel pour maçonnerie, de ciment, couleur grise, catégorie M-7,5 (résistance à la compression 7,5 N/mm²), fourni en vrac, selon NF EN 998-2. (matériau) | 0.024 | 53.90 | 1.29 |
| mt08cem000o | kg | Ciment gris en sacs. (matériau) | 5.431 | 0.20 | 1.09 |
| mt01arg000o | m³ | Sable criblé. (matériau) | 0.009 | 45.17 | 0.41 |
| mt01arg001oc | m³ | Gros granulats homogénéisés, de taille maximale 10 mm. (matériau) | 0.013 | 40.33 | 0.52 |
| mq06hor010 | h | Bétonnière électrique avec une capacité de gâchage de 160 l. (matériel) | 0.016 | 3.45 | 0.06 |
| mq06mms010 | h | Mélangeuse en continu avec silo, pour mortier industriel à sec, fourni en vrac. (matériel) | 0.093 | 1.94 | 0.18 |
| op00ciz020 |  | Cisaille pour barres à haute adhérence en acier. | 1.000 | 0.00 | 0.00 |
| op00ata010 |  | Pince à ligaturer. | 1.000 | 0.00 | 0.00 |
| mo021 | h | Compagnon professionnel III/CP2 construction pour des travaux de maçonnerie. (main-d'œuvre) | 0.098 | 29.25 | 2.87 |
| mo114 | h | Ouvrier d'exécution I/OE1 construction pour des travaux de maçonnerie. (main-d'œuvre) | 0.124 | 24.51 | 3.04 |
| mo043 | h | Compagnon professionnel III/CP2 ferrailleur. (main-d'œuvre) | 0.046 | 30.72 | 1.41 |
| mo090 | h | Ouvrier professionnel II/OP ferrailleur. (main-d'œuvre) | 0.046 | 27.32 | 1.26 |
| % | % | Frais de chantier des unités d'ouvrage | 2 % | 22.59 | 0.45 |
|  |  | Coûts directs |  |  | 23.04 |
