# Essai sur le ciment

- Propriété du fichier: CYPE INGENIEROS, S.A.
- Format: FIEBDC-3/2002
- Devise: EUR
- Coûts indirects: 3.00 %
- Frais généraux: 13.00 %
- Bénéfice: 6.00 %
- TVA: 20.00 %

## Q Contrôle de qualité et essais

### QA Mortiers, plâtres, chaux et ciments

#### QAT Ciments

**QAT010** U Essai sur le ciment.
Essais à réaliser en laboratoire accrédité dans le domaine technique correspondant, sur un échantillon de ciment, pris sur site, pour la détermination des caractéristiques suivantes: déchet insoluble selon NF EN 196-2. Comprend le déplacement sur site, la prise d'échantillon et le rapport des résultats.
Inclut: Déplacement sur chantier. Prise d'échantillons. Réalisation des essais. Rédaction d'un rapport des résultats des essais réalisés.
Critère pour le métré: Essai à réaliser, selon documentation du Plan de contrôle de qualité.

| Code | U | Désignation | Quantité | Prix | Montant |
|---|---|---|---|---|---|
| mt49cem050 | U | Essai pour déterminer le résidu insoluble d'un échantillon de ciment, selon NF EN 196-2, comprend le déplacement au site, la prise d'un échantillon et le rapport des résultats. (matériau) | 1.000 | 28.50 | 28.50 |
| % | % | Frais de chantier des unités d'ouvrage | 2 % | 28.50 | 0.57 |
|  |  | Coûts directs |  |  | 29.07 |
