# Protection passive contre les incendies d'une structure métallique, avec des plaques de plâtre

- Propriété du fichier: CYPE INGENIEROS, S.A.
- Format: FIEBDC-3/2002
- Devise: EUR
- Coûts indirects: 3.00 %
- Frais généraux: 13.00 %
- Bénéfice: 6.00 %
- TVA: 20.00 %

## T Équipements techniques

### TI Protections contre les incendies

#### TII Protection passive contre les incendies

**TII050** m Protection passive contre les incendies d'une structure métallique, avec des plaques de plâtre.
Système de protection passive contre les incendies de poutre en acier HEA 340, protégée sur 3 faces et avec une résistance au feu de 30 minutes, par recouvrement avec des plaques de plâtre incombustibles, fixées avec clips et profilés métalliques. Comprend les fixations, la visserie et la pâte et la bande pour le traitement des joints.
Inclut: Implantation. Mise en place des cornières avec des fixations. Installation de clips. Mise en place à pression des fourrures contre les clips. Vissage des plaques aux cornières et aux fourrures. Traitement des joints. Rebouchage superficiel.
Critère pour le métré: Longueur mesurée selon documentation graphique du Projet.
Critère pour le mémoire: On mesurera la longueur réellement exécutée selon les spécifications du Projet.

| Code | U | Désignation | Quantité | Prix | Montant |
|---|---|---|---|---|---|
| mt12psg200e | m | Cornière 30x30x0,7 mm, en acier galvanisé, selon NF EN 13964. (matériau) | 2.000 | 1.14 | 2.28 |
| mt12psg082 | U | Fixation pour béton. (matériau) | 3.200 | 0.32 | 1.02 |
| mt12psg050c | m | Fourrure 60/27 en tôle d'acier galvanisé, de largeur 60 mm, selon NF DTU 25.41 P1-2 et NF EN 14195. (matériau) | 2.000 | 0.84 | 1.68 |
| mt12pmk011a | U | Clip de protection de 72x48x41 mm. (matériau) | 3.200 | 0.68 | 2.18 |
| mt12psg010l | m² | Plaque de plâtre renforcée avec un tissu de fibre NF EN 15283-1 GM-F / 1200 / longueur / 15 / à bords longitudinaux amincis, revêtu au recto et au verso par un tissu en fibre de verre non combustible. (matériau) | 1.176 | 16.58 | 19.50 |
| mt12psg010o | m² | Plaque de plâtre renforcée avec un tissu de fibre NF EN 15283-1 GM-F / 1200 / longueur / 25 / à bords longitudinaux amincis, revêtu au recto et au verso par un tissu en fibre de verre non combustible. (matériau) | 0.960 | 21.96 | 21.08 |
| mt12psg081c | U | Vis autoforeuse 3,5x25 mm. (matériau) | 30.000 | 0.01 | 0.30 |
| mt12psg030a | kg | Pâte à joints, selon NF EN 13963. (matériau) | 2.550 | 0.90 | 2.30 |
| mt12psg040a | m | Bande microperforée en papier, selon NF EN 13963. (matériau) | 2.000 | 0.04 | 0.08 |
| mo053 | h | Compagnon professionnel III/CP2 plaquiste. (main-d'œuvre) | 0.370 | 30.20 | 11.17 |
| mo100 | h | Ouvrier professionnel II/OP plaquiste. (main-d'œuvre) | 0.370 | 26.02 | 9.63 |
| % | % | Frais de chantier des unités d'ouvrage | 2 % | 71.22 | 1.42 |
|  |  | Coûts directs |  |  | 72.64 |
