# Tuyauterie en polychlorure de vinyle chloré (PVC-C)

- Propriété du fichier: CYPE INGENIEROS, S.A.
- Format: FIEBDC-3/2002
- Devise: EUR
- Coûts indirects: 3.00 %
- Frais généraux: 13.00 %
- Bénéfice: 6.00 %
- TVA: 20.00 %

## T Équipements techniques

### TN Canalisations pour fluides

#### TNV En PVC

**TNV010** m Tuyauterie en polychlorure de vinyle chloré (PVC-C).
Tuyauterie constituée de tube en polychlorure de vinyle chloré (PVC-C), de 16 mm de diamètre extérieur, PN=25 bar et 1,8 mm d'épaisseur. Installation en surface. Comprend le matériau auxiliaire pour le montage et la fixation à l'ouvrage, les accessoires et les pièces spéciales.
Inclut: Implantation. Mise en place et fixation des tuyaux, des accessoires et des pièces spéciales.
Critère pour le métré: Longueur mesurée selon documentation graphique du Projet.
Critère pour le mémoire: On mesurera la longueur réellement exécutée selon les spécifications du Projet.

| Code | U | Désignation | Quantité | Prix | Montant |
|---|---|---|---|---|---|
| mt37tvg400k | U | Matériau auxiliaire pour montage et fixation à l'ouvrage des tuyaux en polychlorure de vinyle chloré (PVC-C), de 16 mm de diamètre extérieur. (matériau) | 1.000 | 0.14 | 0.14 |
| mt37tvg010Bg | m | Tube en polychlorure de vinyle chloré (PVC-C), de 16 mm de diamètre extérieur, PN=25 bar et 1,8 mm d'épaisseur, selon NF EN ISO 15877-2, avec le prix augmenté de 30% pour cause d'accessoires et pièces spéciales. (matériau) | 1.000 | 6.01 | 6.01 |
| op00ato010 |  | Tournevis. | 1.000 | 0.00 | 0.00 |
| op00mar010 |  | Marteau. | 1.000 | 0.00 | 0.00 |
| op00tal010 |  | Perceuse. | 1.000 | 0.00 | 0.00 |
| mo008 | h | Compagnon professionnel III/CP2 plombier. (main-d'œuvre) | 0.040 | 30.20 | 1.21 |
| mo107 | h | Ouvrier professionnel II/OP plombier. (main-d'œuvre) | 0.040 | 25.99 | 1.04 |
| % | % | Frais de chantier des unités d'ouvrage | 2 % | 8.40 | 0.17 |
|  |  | Coûts directs |  |  | 8.57 |
