# Système de recirculation d'eau Presto Go System "PRESTO IBÉRICA"

- Propriété du fichier: CYPE INGENIEROS, S.A.
- Format: FIEBDC-3/2002
- Devise: EUR
- Coûts indirects: 3.00 %
- Frais généraux: 13.00 %
- Bénéfice: 6.00 %
- TVA: 20.00 %

## T Équipements techniques

### TP Installations de distribution de l'eau

#### TPF Boucles de recirculation d'eau froide

**TPF010** U Système de recirculation d'eau Presto Go System "PRESTO IBÉRICA".
Système de recirculation d'eau Presto Go System "PRESTO IBÉRICA", placé superficiellement, constitué de kit à haute puissance, modèle 96901, constitué de 1 module à haute puissance, composé de boîte en plastique ABS autoextinguible avec couvercle, pompe circulatrice pour alimentation monophasée, connexions vissées mâle, émetteur et récepteur via radio, bouton d'association à module de bypass, DEL indicatrice de situation, câble électrique de connexion de 3 m de longueur, et couvercle enjoliveur avec chevilles et vis, 1 module de bypass, de 80x70x130 mm, composé de boîte en plastique ABS autoextinguible avec couvercle, électrovanne de 12 V, puissance électrique maximale de 15 W, connexions vissées mâle de 1/2" de diamètre avec indicateurs de mise en place, source d'alimentation, capteur de température, émetteur et récepteur via radio, bouton d'association à module de pompage, bouton d'association à bouton-poussoir, DELs indicatrices d'état, câble électrique de connexion de 3 m de longueur, et couvercle enjoliveur avec chevilles et vis et 1 module d'activation, série Galindo, de 73x36x73 mm, composé de poussoir capacitif sans contact, avec DELs indicatrices d'état, tension assignée 250 V, émetteur et récepteur via radio, bouton de programmation, couvercle et cadre de recouvrement. Comprend les éléments de montage, et les différents accessoires nécessaires à son bon fonctionnement.
Inclut: Implantation. Synchronisation du système. Mise en place et fixation des modules. Connecté aux réseaux de conduction d'eau et électrique.
Critère pour le métré: Nombre d'unités prévues, selon documentation graphique du Projet.
Critère pour le mémoire: On mesurera le nombre d'unités réellement exécutées selon les spécifications du Projet.

| Code | U | Désignation | Quantité | Prix | Montant |
|---|---|---|---|---|---|
| mt37pib105a | U | Kit à haute puissance, modèle 96901 "PRESTO IBÉRICA", constitué de 1 module à haute puissance, composé de boîte en plastique ABS autoextinguible avec couvercle, pompe circulatrice pour alimentation monophasée, connexions vissées mâle, émetteur et récepteur via radio, bouton d'association à module de bypass, DEL indicatrice de situation, câble électrique de connexion de 3 m de longueur, et couvercle enjoliveur avec chevilles et vis, 1 module de bypass, de 80x70x130 mm, composé de boîte en plastique ABS autoextinguible avec couvercle, électrovanne de 12 V, puissance électrique maximale de 15 W, connexions vissées mâle de 1/2" de diamètre avec indicateurs de mise en place, source d'alimentation, capteur de température, émetteur et récepteur via radio, bouton d'association à module de pompage, bouton d'association à bouton-poussoir, DELs indicatrices d'état, câble électrique de connexion de 3 m de longueur, et couvercle enjoliveur avec chevilles et vis et 1 module d'activation, série Galindo, de 73x36x73 mm, composé de poussoir capacitif sans contact, avec DELs indicatrices d'état, tension assignée 250 V, émetteur et récepteur via radio, bouton de programmation, couvercle et cadre de recouvrement, y compris couvercles enjoliveurs. (matériau) | 1.000 | 796.20 | 796.20 |
| mt37pib101 | U | Produits complémentaires pour montage du kit basique ou le kit à haute puissance, système Presto Go System "PRESTO IBÉRICA" dans les installations de plomberie. (matériau) | 1.000 | 20.66 | 20.66 |
| mo008 | h | Compagnon professionnel III/CP2 plombier. (main-d'œuvre) | 2.000 | 30.20 | 60.40 |
| mo107 | h | Ouvrier professionnel II/OP plombier. (main-d'œuvre) | 2.000 | 25.99 | 51.98 |
| mo003 | h | Compagnon professionnel III/CP2 électricien. (main-d'œuvre) | 1.850 | 30.20 | 55.87 |
| % | % | Frais de chantier des unités d'ouvrage | 4 % | 985.11 | 39.40 |
|  |  | Coûts directs |  |  | 1024.51 |
