# Colonne montante

- Propriété du fichier: CYPE INGENIEROS, S.A.
- Format: FIEBDC-3/2002
- Devise: EUR
- Coûts indirects: 3.00 %
- Frais généraux: 13.00 %
- Bénéfice: 6.00 %
- TVA: 20.00 %

## T Équipements techniques

### TP Installations de distribution de l'eau

#### TPM Colonnes montantes

**TPM030** U Colonne montante.
Colonne montante de 12 m de longueur, placée superficiellement et fixée au parement, constitué de tube en polyéthylène réticulé (PE-Xa), série 5, de 63 mm de diamètre extérieur, PN=6 atm et 5,8 mm d'épaisseur, fourni en rouleaux; purgeur d'air automatique en laiton et vanne de passage à sphère en laiton nickelé. Comprend le matériau auxiliaire pour le montage et la fixation à l'ouvrage, les accessoires et les pièces spéciales.
Inclut: Implantation. Mise en place et fixation des tuyaux, des accessoires et des pièces spéciales. Montage du purgeur d'air et de la vanne de passage.
Critère pour le métré: Nombre d'unités prévues, selon documentation graphique du Projet.
Critère pour le mémoire: On mesurera le nombre d'unités réellement exécutées selon les spécifications du Projet.

| Code | U | Désignation | Quantité | Prix | Montant |
|---|---|---|---|---|---|
| mt37tpu400g | U | Matériau auxiliaire pour montage et fixation à l'ouvrage des tuyaux en polyéthylène réticulé (PE-Xa), série 5, de 63 mm de diamètre extérieur. (matériau) | 12.000 | 1.69 | 20.28 |
| mt37tpu010gd | m | Tube en polyéthylène réticulé (PE-Xa), série 5, de 63 mm de diamètre extérieur, PN=6 atm et 5,8 mm d'épaisseur, fourni en rouleaux, selon NF EN ISO 15875-2, avec le prix augmenté de 15% pour cause d'accessoires et pièces spéciales. (matériau) | 12.000 | 38.96 | 467.52 |
| mt37sgl020d | U | Purgeur d'air automatique avec flotteur et filet de 1/2" de diamètre, corps et couvercle en laiton, pour une pression maximale de travail de 10 bar et une température maximale de 110°C. (matériau) | 1.000 | 8.75 | 8.75 |
| mt37sve010g | U | Vanne à sphère en laiton nickelé à visser de 2". (matériau) | 1.000 | 39.38 | 39.38 |
| op00ato010 |  | Tournevis. | 1.000 | 0.00 | 0.00 |
| op00mar010 |  | Marteau. | 1.000 | 0.00 | 0.00 |
| op00tal010 |  | Perceuse. | 1.000 | 0.00 | 0.00 |
| mo008 | h | Compagnon professionnel III/CP2 plombier. (main-d'œuvre) | 1.230 | 30.20 | 37.15 |
| mo107 | h | Ouvrier professionnel II/OP plombier. (main-d'œuvre) | 1.230 | 25.99 | 31.97 |
| % | % | Frais de chantier des unités d'ouvrage | 2 % | 605.05 | 12.10 |
|  |  | Coûts directs |  |  | 617.15 |
