# Branchement eau potable

- Propriété du fichier: CYPE INGENIEROS, S.A.
- Format: FIEBDC-3/2002
- Devise: EUR
- Coûts indirects: 3.00 %
- Frais généraux: 13.00 %
- Bénéfice: 6.00 %
- TVA: 20.00 %

## T Équipements techniques

### TP Installations de distribution de l'eau

#### TPR Branchement

**TPR020** U Branchement eau potable.
Branchement eau potable de 2 m de longueur, qui unit le réseau général de distribution d'eau potable de l'entreprise fournisseur à l'installation générale du bâtiment, continue sur l'ensemble de son parcours, sans liaisons ou raccords intermédiaires non accessibles, formé de tube en polyéthylène PE 100, de 25 mm de diamètre extérieur, PN=25 atm et 3,5 mm d'épaisseur, placé sur un lit de sable de 15 cm d'épaisseur, dans le fond de la tranchée préalablement excavée, dûment compactée et nivelée avec une pilonneuse vibrante à guidage manuel, remblai latéral compacté et remblai postérieur du même sable jusqu'à 10 cm au-dessus de la génératrice supérieure du tuyau; collier de prise en charge placé sur le réseau général de distribution servant à relier l'arrivée au réseau; vanne à sphère de de diamètre avec carré de manoeuvre mise en place par liaison, située à côté du bâtiment, en dehors des limites de la propriété, placée dans un regard de dimensions intérieures 48x48x60 cm en maçonnerie, construit en maçonnerie de brique grossière perforée de 1/2 pied d'épaisseur, mis en oeuvre avec du mortier de ciment, industriel, M-5, placé sur une dalle en béton massif C20/25 (X0(F); D20; S2; Cl 1,0) de 15 cm d'épaisseur, enduit et repassé par l'intérieur avec du mortier de ciment, industriel, avec adjuvant hydrofuge, M-15 et fermée dans la partie supérieure avec un cadre et un tampon en fonte ductile. Comprend le béton plein C20/25 (X0(F); D20; S2; Cl 1,0) pour le repositionnement postérieur avec du sol existant, le grillage avertisseur, les accessoires et les pièces spéciales.
Critère d'évaluation économique: Le prix ne comprend ni l'excavation ni le remblai proprement dit.
Inclut: Implantation du parcours de l'arrivée, en coordination avec les autres installations ou éléments qui pourraient interférer. Rupture du revêtement avec compresseur. Suppression des terres lâches du fond de l'excavation. Coulage et compactage du béton pour la réalisation du dallage. Réalisation des parois maçonnées avec des briques, préalablement humidifiées, placées avec du mortier de ciment. Enduit et repassage du fond et des parois intérieures du regard avec du mortier. Déversement du sable dans le fond de la tranchée. Mise en place de la tuyauterie. Montage de la vanne d'isolement. Mise en place du grillage avertisseur. Exécution du remblai enveloppe. Raccordement du branchement au réseau communal. Repositionnement de la chaussée.
Critère pour le métré: Nombre d'unités prévues, selon documentation graphique du Projet.
Critère pour le mémoire: On mesurera le nombre d'unités réellement exécutées selon les spécifications du Projet.

| Code | U | Désignation | Quantité | Prix | Montant |
|---|---|---|---|---|---|
| mt10hmf030p | m³ | Béton massif C20/25 (X0(F); D20; S2; Cl 1,0), prêt à l'emploi, selon NF EN 206. (matériau) | 0.264 | 115.00 | 30.36 |
| mt01ara010a | m³ | Sable avec granulométrie de 0 à 5 mm de diamètre, propre. (matériau) | 0.219 | 14.30 | 3.13 |
| mt37www105a | U | Collier de prise en charge en fonte ductile avec recouvrement de résine époxy, pour tubes en polyéthylène ou en PVC de 63 mm de diamètre extérieur, avec prise pour connexion filetée de 3/4" de diamètre, PN=16 atm, avec joints élastiques en EPDM. (matériau) | 1.000 | 81.87 | 81.87 |
| mt37tpa011z | m | Arrivée en polyéthylène PE 100, de 25 mm de diamètre extérieur, PN=25 atm et 3,5 mm d'épaisseur, selon NF EN 12201-2, y compris accessoires de connexion et pièces spéciales. (matériau) | 2.000 | 1.46 | 2.92 |
| mt04lpc010d | U | Brique perforée en terre cuite (gero), à revêtir, 29x14x10 cm, pour utilisation en maçonnerie protégée (pièce en P), densité 805 kg/m³, selon NF EN 771-1. (matériau) | 36.000 | 0.40 | 14.40 |
| mt08aaa010a | m³ | Eau. (matériau) | 0.013 | 1.50 | 0.02 |
| mt09mif010ca | t | Mortier industriel pour maçonnerie, de ciment, couleur grise, catégorie M-5 (résistance à la compression 5 N/mm²), fourni en sacs, selon NF EN 998-2. (matériau) | 0.030 | 53.48 | 1.60 |
| mt09mif010la | t | Mortier industriel pour maçonnerie, de ciment, couleur grise, avec adjuvant hydrofuge, catégorie M-15 (résistance à la compression 15 N/mm²), fourni en sacs, selon NF EN 998-2. (matériau) | 0.039 | 73.55 | 2.87 |
| mt37aar010c | U | Cadre et couvercle en fonte ductile de 50x50 cm, selon la Compagnie Fournisseur. (matériau) | 1.000 | 39.95 | 39.95 |
| mt37sve030c | U | Vanne à sphère en laiton nickelé à visser de 3/4", avec carré de manoeuvre. (matériau) | 1.000 | 10.32 | 10.32 |
| mt11var300 | m | Tuyau en PVC lisse, de divers diamètres. (matériau) | 0.300 | 6.50 | 1.95 |
| mt08var150a | m | Grillage avertisseur de couleur bleue, de 20 cm de largeur, pour canalisation enterrée en réseau d'eau potable, selon NF EN 12613. (matériau) | 2.000 | 0.40 | 0.80 |
| mq05pdm010a | h | Compresseur portable électrique 2 m³/min de débit. (matériel) | 0.420 | 4.27 | 1.79 |
| mq05mai030 | h | Marteau pneumatique. (matériel) | 0.420 | 4.57 | 1.92 |
| mq02rop020 | h | Pilonneuse vibrante à guidage manuel, de 80 kg, avec plaque de 30x30 cm. (matériel) | 0.391 | 3.92 | 1.53 |
| au00auh040 |  | Vibreur de béton, électrique. | 1.000 | 0.00 | 0.00 |
| mo020 | h | Compagnon professionnel III/CP2 construction. (main-d'œuvre) | 1.820 | 29.25 | 53.24 |
| mo113 | h | Ouvrier d'exécution I/OE1 construction. (main-d'œuvre) | 1.596 | 24.51 | 39.12 |
| mo008 | h | Compagnon professionnel III/CP2 plombier. (main-d'œuvre) | 0.583 | 30.20 | 17.61 |
| mo107 | h | Ouvrier professionnel II/OP plombier. (main-d'œuvre) | 0.583 | 25.99 | 15.15 |
| % | % | Frais de chantier des unités d'ouvrage | 4 % | 320.55 | 12.82 |
|  |  | Coûts directs |  |  | 333.37 |
