# Récupérateur de chaleur air-air, avec une batterie à détente directe. Installation au plafond

- Propriété du fichier: CYPE INGENIEROS, S.A.
- Format: FIEBDC-3/2002
- Devise: EUR
- Coûts indirects: 3.00 %
- Frais généraux: 13.00 %
- Bénéfice: 6.00 %
- TVA: 20.00 %

## T Équipements techniques

### TV Climatisation et ventilation

#### TVA Distribution d'air

**TVA430** U Récupérateur de chaleur air-air, avec une batterie à détente directe. Installation au plafond.
Récupérateur de chaleur air-air, de dimensions 454x1885x1225 mm, poids 191 kg, débit d'air nominal 2000 m³/h, consommation électrique des ventilateurs 2x780 W avec alimentation monophasée à 230 V, pression statique 300 Pa, puissance sonore 75,9 dBA, efficacité thermique 84,09%, diamètre des conduits 355 mm, avec échangeur à plaques en aluminium de flux croisé, structure en aluminium extrudé et coins en polyamide, panneaux latéraux amovibles, filtres F6+F6 et F8, isolation en laine de roche de 25 mm d'épaisseur et 40 kg/m³, batterie à détente directe. Installation au plafond.
Inclut: Implantation. Mise en place et fixation. Connexion et contrôle de son bon fonctionnement.
Critère pour le métré: Nombre d'unités prévues, selon documentation graphique du Projet.
Critère pour le mémoire: On mesurera le nombre d'unités réellement exécutées selon les spécifications du Projet.

| Code | U | Désignation | Quantité | Prix | Montant |
|---|---|---|---|---|---|
| mt42tsb295dad1a | U | Récupérateur de chaleur air-air, de dimensions 454x1885x1225 mm, poids 191 kg, débit d'air nominal 2000 m³/h, consommation électrique des ventilateurs 2x780 W avec alimentation monophasée à 230 V, pression statique 300 Pa, puissance sonore 75,9 dBA, efficacité thermique 84,09%, diamètre des conduits 355 mm, avec échangeur à plaques en aluminium de flux croisé, structure en aluminium extrudé et coins en polyamide, panneaux latéraux amovibles, filtres F6+F6 et F8, isolation en laine de roche de 25 mm d'épaisseur et 40 kg/m³. (matériau) | 1.000 | 6820.13 | 6820.13 |
| mt42tsb297d | U | Batterie à détente directe, pour récupérateur de chaleur air-air. (matériau) | 1.000 | 1781.33 | 1781.33 |
| mo005 | h | Compagnon professionnel III/CP2 installateur de climatisation. (main-d'œuvre) | 1.700 | 30.20 | 51.34 |
| mo104 | h | Ouvrier professionnel II/OP installateur de climatisation. (main-d'œuvre) | 1.700 | 25.99 | 44.18 |
| % | % | Frais de chantier des unités d'ouvrage | 2 % | 8696.98 | 173.94 |
|  |  | Coûts directs |  |  | 8870.92 |
