# Ventilateur à impulsion d'air extérieur

- Propriété du fichier: CYPE INGENIEROS, S.A.
- Format: FIEBDC-3/2002
- Devise: EUR
- Coûts indirects: 3.00 %
- Frais généraux: 13.00 %
- Bénéfice: 6.00 %
- TVA: 20.00 %

## T Équipements techniques

### TV Climatisation et ventilation

#### TVG Ventilation mécanique pour garages

**TVG010** U Ventilateur à impulsion d'air extérieur.
Ventilateur hélicocentrifuge pour toit, avec base et casquette en aluminium avec traitement anticorrosion par cataphorèse, finition avec peinture de polyester, moteur de deux vitesses pour alimentation monophasée à 230 V et 50 Hz de fréquence, avec protection thermique, isolation classe B, degré de protection IP44 et boîte à bornes ignifuge avec condensateur, de 2450 tr/min, puissance absorbée 68 W, débit maximum 470 m³/h, niveau de pression sonore 49,5 dBA, avec maille de protection contre l'entrée de feuilles et d'oiseaux, pour conduit d'extraction de 160 mm de diamètre. Comprend les éléments antivibratoires, les éléments de fixation et les accessoires.
Inclut: Mise en place et fixation du ventilateur. Connexion et contrôle de son bon fonctionnement.
Critère pour le métré: Nombre d'unités prévues, selon documentation graphique du Projet.
Critère pour le mémoire: On mesurera le nombre d'unités réellement exécutées selon les spécifications du Projet.

| Code | U | Désignation | Quantité | Prix | Montant |
|---|---|---|---|---|---|
| mt42svs010c | U | Ventilateur hélicocentrifuge pour toit, avec base et casquette en aluminium avec traitement anticorrosion par cataphorèse, finition avec peinture de polyester, moteur de deux vitesses pour alimentation monophasée à 230 V et 50 Hz de fréquence, avec protection thermique, isolation classe B, degré de protection IP44 et boîte à bornes ignifuge avec condensateur, de 2450 tr/min, puissance absorbée 68 W, débit maximum 470 m³/h, niveau de pression sonore 49,5 dBA, avec maille de protection contre l'entrée de feuilles et d'oiseaux, pour conduit d'extraction de 160 mm de diamètre. (matériau) | 1.000 | 485.88 | 485.88 |
| mt42svs900b | U | Accessoires et éléments de fixation de ventilateur pour toit. (matériau) | 1.000 | 267.57 | 267.57 |
| mo011 | h | Compagnon professionnel III/CP2 monteur. (main-d'œuvre) | 4.000 | 30.20 | 120.80 |
| mo080 | h | Ouvrier professionnel II/OP monteur. (main-d'œuvre) | 4.000 | 26.02 | 104.08 |
| % | % | Frais de chantier des unités d'ouvrage | 2 % | 978.33 | 19.57 |
|  |  | Coûts directs |  |  | 997.90 |
