# Extracteur pour salle de bain

- Propriété du fichier: CYPE INGENIEROS, S.A.
- Format: FIEBDC-3/2002
- Devise: EUR
- Coûts indirects: 3.00 %
- Frais généraux: 13.00 %
- Bénéfice: 6.00 %
- TVA: 20.00 %

## T Équipements techniques

### TV Climatisation et ventilation

#### TVM Ventilation mécanique pour logements

**TVM010** U Extracteur pour salle de bain.
Extracteur pour salle de bain formé de ventilateur hélicoïdal extra-plat, vitesse 2450 tr/min, puissance maximale de 13 W, débit de décharge libre 95 m³/h, niveau de pression sonore de 40 dBA, de dimensions 155x98x155 mm, diamètre de sortie 100 mm, couleur blanche, moteur pour alimentation monophasée à 230 V et 50 Hz de fréquence, équipé avec pilote indicateur d'action, persienne à ouverture et fermeture automatique, chaînette à tirer, adaptateur pour vitre et persienne extérieure fixe. Comprend les accessoires et les éléments de fixation.
Inclut: Implantation. Mise en place et fixation. Connexion et contrôle de son bon fonctionnement.
Critère pour le métré: Nombre d'unités prévues, selon documentation graphique du Projet.
Critère pour le mémoire: On mesurera le nombre d'unités réellement exécutées selon les spécifications du Projet.

| Code | U | Désignation | Quantité | Prix | Montant |
|---|---|---|---|---|---|
| mt42ebs080k | U | Ventilateur hélicoïdal extra-plat, vitesse 2450 tr/min, puissance maximale de 13 W, débit de décharge libre 95 m³/h, niveau de pression sonore de 40 dBA, de dimensions 155x98x155 mm, diamètre de sortie 100 mm, couleur blanche, moteur pour alimentation monophasée à 230 V et 50 Hz de fréquence, équipé avec pilote indicateur d'action, persienne à ouverture et fermeture automatique, chaînette à tirer, adaptateur pour vitre et persienne extérieure fixe. (matériau) | 1.000 | 102.47 | 102.47 |
| mo003 | h | Compagnon professionnel III/CP2 électricien. (main-d'œuvre) | 0.200 | 30.20 | 6.04 |
| mo102 | h | Ouvrier professionnel II/OP électricien. (main-d'œuvre) | 0.200 | 25.99 | 5.20 |
| % | % | Frais de chantier des unités d'ouvrage | 2 % | 113.71 | 2.27 |
|  |  | Coûts directs |  |  | 115.98 |
