# Ventilo-convecteur plafonnier, système à deux tubes, avec distribution par gaines circulaires

- Propriété du fichier: CYPE INGENIEROS, S.A.
- Format: FIEBDC-3/2002
- Devise: EUR
- Coûts indirects: 3.00 %
- Frais généraux: 13.00 %
- Bénéfice: 6.00 %
- TVA: 20.00 %

## T Équipements techniques

### TV Climatisation et ventilation

#### TVO Unités terminales non autonomes de climatisation

**TVO040** U Ventilo-convecteur plafonnier, système à deux tubes, avec distribution par gaines circulaires.
Ventilo-convecteur horizontal sans carrosserie, avec distribution par gaines circulaires, système à deux tubes, puissance frigorifique totale nominale de 3,34 kW (température humide d'entrée de l'air: 19°C; température d'entrée de l'eau: 7°C, écart de température: 5°C), puissance calorifique nominale de 3,53 kW (température d'entrée de l'air: 20°C; température d'entrée de l'eau: 50°C), à 3 vitesses, débit d'eau nominal de 0,719 m³/h, débit d'air nominal de 460 m³/h, pression d'air nominale de 29 Pa et puissance sonore nominale de 47 dBA, avec vanne à trois voies avec bypass (4 voies), avec actionneur. Comprend les éléments pour la suspension au plafond. Totalement monté, connecté et mis en marche par l'entreprise installatrice pour le contrôle de son bon fonctionnement.
Inclut: Implantation de l'unité. Mise en place et fixation de l'unité. Connecté aux réseaux de conduction d'eau, électrique, de récupération des condensats, et aux conduits. Mise en marche.
Critère pour le métré: Nombre d'unités prévues, selon documentation graphique du Projet.
Critère pour le mémoire: On mesurera le nombre d'unités réellement exécutées selon les spécifications du Projet.

| Code | U | Désignation | Quantité | Prix | Montant |
|---|---|---|---|---|---|
| mt42ftc500ecb | U | Ventilo-convecteur horizontal sans carrosserie, avec distribution par gaines circulaires, système à deux tubes, puissance frigorifique totale nominale de 3,34 kW (température humide d'entrée de l'air: 19°C; température d'entrée de l'eau: 7°C, écart de température: 5°C), puissance calorifique nominale de 3,53 kW (température d'entrée de l'air: 20°C; température d'entrée de l'eau: 50°C), à 3 vitesses, débit d'eau nominal de 0,719 m³/h, débit d'air nominal de 460 m³/h, pression d'air nominale de 29 Pa et puissance sonore nominale de 47 dBA. (matériau) | 1.000 | 630.71 | 630.71 |
| mt42vsi010dh | U | Vanne à trois voies avec bypass (4 voies), avec actionneur; y compris connexions et le montage. (matériau) | 1.000 | 100.00 | 100.00 |
| mt37sve010b | U | Vanne à sphère en laiton nickelé à visser de 1/2". (matériau) | 2.000 | 4.95 | 9.90 |
| mt42www090 | U | Kit de support pour la suspension du plafond, constitué de quatre tiges filetées en acier galvanisé, avec leurs chevilles, écrous et rondelles correspondants. (matériau) | 1.000 | 22.00 | 22.00 |
| mo005 | h | Compagnon professionnel III/CP2 installateur de climatisation. (main-d'œuvre) | 3.683 | 30.20 | 111.23 |
| mo104 | h | Ouvrier professionnel II/OP installateur de climatisation. (main-d'œuvre) | 3.683 | 25.99 | 95.72 |
| % | % | Frais de chantier des unités d'ouvrage | 2 % | 969.56 | 19.39 |
|  |  | Coûts directs |  |  | 988.95 |
