# Unité compacte eau-air-eau pompe à chaleur à production simultanée d'eau froide et d'eau chaude, système 4 tubes, pour installation en extérieur

- Propriété du fichier: CYPE INGENIEROS, S.A.
- Format: FIEBDC-3/2002
- Devise: EUR
- Coûts indirects: 3.00 %
- Frais généraux: 13.00 %
- Bénéfice: 6.00 %
- TVA: 20.00 %

## T Équipements techniques

### TV Climatisation et ventilation

#### TVP PAC et roof-top

**TVP010** U Unité compacte eau-air-eau pompe à chaleur à production simultanée d'eau froide et d'eau chaude, système 4 tubes, pour installation en extérieur.
Unité compacte eau-air-eau pompe à chaleur de production simultanée en eau froide et en eau chaude, système à quatre tubes, puissance frigorifique nominale de 37,4 kW et puissance calorifique nominale de 52,4 kW, (température de sortie de l'eau froide: 7°C, écart de température: 5°C, et température de sortie de l'eau chaude: 50°C), débit d'eau nominal de 6,4 m³/h, débit d'air nominal de 16000 m³/h et puissance sonore de 65,3 dBA; avec interrupteur de débit, avec réfrigérant R-407C, avec manomètres, thermomètres, vanne de sécurité, purgeur, filtre, pour installation en extérieur. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42bcc200c | U | Unité compacte eau-air-eau pompe à chaleur de production simultanée en eau froide et en eau chaude, système à quatre tubes, puissance frigorifique nominale de 37,4 kW et puissance calorifique nominale de 52,4 kW, (température de sortie de l'eau froide: 7°C, écart de température: 5°C, et température de sortie de l'eau chaude: 50°C), débit d'eau nominal de 6,4 m³/h, débit d'air nominal de 16000 m³/h et puissance sonore de 65,3 dBA; avec interrupteur de débit. (matériau) | 1.000 | 13413.19 | 13413.19 |
| mt37www060g | U | Clapet antipollution de laiton, avec tamis en acier inoxydable avec perforations de 0,5 mm de diamètre, avec filet de 1 1/2", pour une pression maximale de travail de 16 bar et une température maximale de 110°C. (matériau) | 2.000 | 24.23 | 48.46 |
| mt37www050f | U | Manchon antivibration, en caoutchouc, avec filet de 1 1/2", pour une pression maximale de travail de 10 bar. (matériau) | 4.000 | 44.65 | 178.60 |
| mt42www040 | U | Manomètre avec bain de glycérine et diamètre de sphère de 100 mm, avec prise verticale, pour montage fileté de 1/2", échelle de pression de 0 à 5 bar. (matériau) | 4.000 | 43.29 | 173.16 |
| mt37sgl020d | U | Purgeur d'air automatique avec flotteur et filet de 1/2" de diamètre, corps et couvercle en laiton, pour une pression maximale de travail de 10 bar et une température maximale de 110°C. (matériau) | 2.000 | 8.75 | 17.50 |
| mt42www050 | U | Thermomètre bimétallique, diamètre de sphère de 100 mm, avec prise verticale, avec tube plongeur en 1/2", échelle de température de 0 à 120°C. (matériau) | 4.000 | 54.70 | 218.80 |
| mt37svs010h | U | Vanne de sécurité, en laiton, avec filet de 3/4" de diamètre, réglé à 4 bar de pression. (matériau) | 2.000 | 8.49 | 16.98 |
| mo005 | h | Compagnon professionnel III/CP2 installateur de climatisation. (main-d'œuvre) | 15.000 | 30.20 | 453.00 |
| mo104 | h | Ouvrier professionnel II/OP installateur de climatisation. (main-d'œuvre) | 15.000 | 25.99 | 389.85 |
| % | % | Frais de chantier des unités d'ouvrage | 2 % | 14909.54 | 298.19 |
|  |  | Coûts directs |  |  | 15207.73 |
