# Regard préfabriqué avec collecteur

- Propriété du fichier: CYPE INGENIEROS, S.A.
- Format: FIEBDC-3/2002
- Devise: EUR
- Coûts indirects: 3.00 %
- Frais généraux: 13.00 %
- Bénéfice: 6.00 %
- TVA: 20.00 %

## T Équipements techniques

### TV Climatisation et ventilation

#### TVS Géothermie

**TVS070** U Regard préfabriqué avec collecteur.
Regard pour la connexion de sondes géothermiques, en polyéthylène (PE), dimensions extérieures 1000x800x1150 mm, avec couvercle, connexions de 63 mm de diamètre et 5,8 mm d'épaisseur avec la pompe à chaleur géothermique et de 32 mm de diamètre et 2,9 mm d'épaisseur avec les sondes géothermiques, pour 4 circuits, de 53,4 kg, avec collecteur constitué de module de départ et module de retour, de 40 mm de diamètre, avec débitmètre pour chaque circuit, vanne d'isolement dans chaque module et purgeur d'air, sur dallage en béton massif C20/25 (X0(F); D20; S2; Cl 1,0) de 15 cm d'épaisseur.
Critère d'évaluation économique: Le prix ne comprend ni l'excavation ni le remblai de l'arrière.
Inclut: Implantation. Coulage et compactage du béton pour la réalisation du dallage. Mise en place du regard préfabriqué. Connexion de tous les circuits. Mise en place du couvercle. Contrôle de son bon fonctionnement.
Critère pour le métré: Nombre d'unités prévues, selon documentation graphique du Projet.
Critère pour le mémoire: On mesurera le nombre d'unités réellement exécutées selon les spécifications du Projet.

| Code | U | Désignation | Quantité | Prix | Montant |
|---|---|---|---|---|---|
| mt10hmf030p | m³ | Béton massif C20/25 (X0(F); D20; S2; Cl 1,0), prêt à l'emploi, selon NF EN 206. (matériau) | 0.252 | 115.00 | 28.98 |
| mt38arg020e | U | Regard pour la connexion de sondes géothermiques, en polyéthylène (PE), dimensions extérieures 1000x800x1150 mm, avec couvercle, connexions de 63 mm de diamètre et 5,8 mm d'épaisseur avec la pompe à chaleur géothermique et de 32 mm de diamètre et 2,9 mm d'épaisseur avec les sondes géothermiques, pour 4 circuits, de 53,4 kg, avec collecteur constitué de module de départ et module de retour, de 40 mm de diamètre, avec débitmètre pour chaque circuit, vanne d'isolement dans chaque module et purgeur d'air. (matériau) | 1.000 | 2776.80 | 2776.80 |
| au00auh040 |  | Vibreur de béton, électrique. | 1.000 | 0.00 | 0.00 |
| mo020 | h | Compagnon professionnel III/CP2 construction. (main-d'œuvre) | 0.800 | 29.25 | 23.40 |
| mo113 | h | Ouvrier d'exécution I/OE1 construction. (main-d'œuvre) | 0.560 | 24.51 | 13.73 |
| mo008 | h | Compagnon professionnel III/CP2 plombier. (main-d'œuvre) | 0.240 | 30.20 | 7.25 |
| % | % | Frais de chantier des unités d'ouvrage | 2 % | 2850.16 | 57.00 |
|  |  | Coûts directs |  |  | 2907.16 |
