# Écran de protection contre l'éboulement de la couche superficielle du manteau végétal

- Propriété du fichier: CYPE INGENIEROS, S.A.
- Format: FIEBDC-3/2002
- Devise: EUR
- Coûts indirects: 3.00 %
- Frais généraux: 13.00 %
- Bénéfice: 6.00 %
- TVA: 20.00 %

## S Sécurité et santé

### SC Équipements de protection collective

#### SCD Protection des talus

**SCD010** m Écran de protection contre l'éboulement de la couche superficielle du manteau végétal.
Protection contre l'éboulement de la couche superficielle du manteau végétal, constituée d'un écran composé d'un filet de polyamide de haute ténacité, de couleur blanche, de 2 m de hauteur, et de profilés en acier NF EN 10025 S355JR, laminé à chaud, de la série IPN 100, galvanisé à chaud, de 3 m de longueur, enfoncés dans le terrain tous les 2,0 m, amortissables en 1 utilisation. Comprend les câbles en acier et les éléments de fixation au sol pour l'ancrage des profilés sur le terrain.
Critère pour le métré: Longueur mesurée selon Plan général de coordination en matière de sécurité et de protection de la santé.
Critère pour le mémoire: La longueur mesurée sera celle réellement montée selon spécifications d'Étude ou d'Étude Basique de Sécurité et Santé.

| Code | U | Désignation | Quantité | Prix | Montant |
|---|---|---|---|---|---|
| mt50spr070 | m² | Filet vertical de sécurité type U, selon NF EN 1263-1, en polyamide de haute ténacité, de couleur blanche. Corde de filet de calibre 4,5 mm. Énergie du filet A2 (entre 2,2 et 4,4 kJ). Configuration du filet en losange, avec ralingue en polypropylène de 16 mm de diamètre. (matériau) | 2.000 | 2.85 | 5.70 |
| mt50spr100c | m | Câble en acier de 3 mm de diamètre, pour la fixation de profilés métalliques, avec la plaque base, les ferrures, les tendeurs et les porte-câbles. (matériau) | 5.000 | 1.81 | 9.05 |
| mt07ala110wb | m | Profilé en acier NF EN 10025 S355JR, série IPN 100, laminé à chaud, avec recouvrement galvanisé, pour applications structurales. Travaillé et monté en atelier, à placer sur site. (matériau) | 2.100 | 31.99 | 67.18 |
| mt07aco050c | kg | Barres en acier haute adhérence, Fe E 500, fourni sur chantier en barres brutes, de divers diamètres. (matériau) | 0.440 | 2.04 | 0.90 |
| mq07gte010a | h | Grue autopropulsée à bras télescopique avec une capacité d'élévation de 12 t et 20 m de hauteur maximale de travail. (matériel) | 0.110 | 55.96 | 6.16 |
| mq03tab040 | h | Équipement d'enfoncement des profilés métalliques, à chenilles. (matériel) | 0.110 | 48.67 | 5.35 |
| mo119 | h | Compagnon professionnel III/CP2 Sécurité et Santé. (main-d'œuvre) | 0.770 | 29.25 | 22.52 |
| mo120 | h | Ouvrier Sécurité et Santé. (main-d'œuvre) | 0.770 | 24.51 | 18.87 |
| % | % | Frais de chantier des unités d'ouvrage | 2 % | 135.73 | 2.71 |
|  |  | Coûts directs |  |  | 138.44 |
