# Bloc-porte extérieur d'entrée au logement, vitrée, en acier galvanisé, avec rainures verticales

- Propriété du fichier: CYPE Ingenieros S.A.
- Format: FIEBDC-3/2016
- Logiciel: Generador de precios de la construcción. CYPE Ingenieros, S.A.
- Date: 15/06/2024
- Devise: EUR
- Coûts indirects: 3 %
- Frais généraux: 13 %
- Bénéfice: 6 %
- TVA: 20 %

## E Enveloppe et finition extérieure

### EM Menuiseries extérieures

#### EME Portes d'entrée

**EME140** U Bloc-porte extérieur d'entrée au logement, vitrée, en acier galvanisé, avec rainures verticales.
Bloc-porte extérieur d'entrée au logement, pleine, vitré, à un vantail, avec rainures verticales, 950x2200 mm de largeur et hauteur de passage, composé de deux tôles en acier galvanisé de 1 mm d'épaisseur, pliables, assemblées et montées, avec lame intermédiaire remplie de polyuréthane injecté de haute densité, finition laquée couleur blanche sur ses faces et ses bords, avec double vitrage (vitrage intérieur feuilleté translucide de 4+4 mm, lame d'air de 14 mm, vitrage extérieur feuilleté translucide de 3+3 mm), châssis en acier et cadre en acier galvanisé de 1,5 mm d'épaisseur et 100 mm de largeur avec des pattes d'ancrage à l'ouvrage, avec serrure de sécurité avec trois points de fermeture frontaux; sans précadre. Comprend les pattes d'ancrage pour la fixation du cadre au parement, le couvre-joints de 45 mm de largeur, finition laquée couleur blanche et l'huisserie de 40 mm de largeur, finition laquée couleur blanche.
Critère d'évaluation économique: Le prix ne comprend pas la mise en place sur site de la menuiserie.
Inclut: Marquage des points de fixation. Hébergement et calage du cadre dans la baie du parement. Mise en place du vantail. Remplissage de l'espace entre le cadre et le mur avec de la mousse de polyuréthane. Mise en place des ferrures de fermeture et des accessoires. Mise en place des couvre-joints et des huisseries. Ajustement final.
Critère pour le métré: Nombre d'unités prévues, selon documentation graphique du Projet.
Critère pour le mémoire: On mesurera le nombre d'unités réellement exécutées selon les spécifications du Projet.

| Code | U | Désignation | Quantité | Prix | Montant |
|---|---|---|---|---|---|
| mt26pet240bzfb | U | Bloc-porte extérieur d'entrée au logement, pleine, vitré, à un vantail, avec rainures verticales, 950x2200 mm de largeur et hauteur de passage, composé de deux tôles en acier galvanisé de 1 mm d'épaisseur, pliables, assemblées et montées, avec lame intermédiaire remplie de polyuréthane injecté de haute densité, finition laquée couleur blanche sur ses faces et ses bords, avec double vitrage (vitrage intérieur feuilleté translucide de 4+4 mm, lame d'air de 14 mm, vitrage extérieur feuilleté translucide de 3+3 mm), châssis en acier et cadre en acier galvanisé de 1,5 mm d'épaisseur et 100 mm de largeur avec des pattes d'ancrage à l'ouvrage, avec serrure de sécurité avec trois points de fermeture frontaux, charnières haute sécurité, anti-dégondage, béquille coudée avec plaque rosace, en acier inoxydable, bouton rond avec plaque rosace, en acier inoxydable et joint périphérique d'étanchéité en caoutchouc. (matériau) | 1 | 759.78 | 759.780 |
| mt26pet135a | m | Huisserie de 40 mm de largeur, finition laquée couleur blanche. (matériau) | 5.35 | 25.28 | 135.248 |
| mt26pet130a | m | Couvre-joints de 45 mm de largeur, finition laquée couleur blanche. (matériau) | 5.35 | 24.33 | 130.166 |
| mt22www040 | U | Aérosol de 750 ml de mousse adhésive autoexpansive, élastique, en polyuréthane monocomposant, de 25 kg/m³ de densité, conductivité thermique 0,0345 W/(mK), 135% d'expansion, élongation jusqu'à rupture 45% et 7 N/cm² de résistance à la traction, stable de -40°C à 90°C; à appliquer au pistolet; selon NF EN 13165. (matériau) | 0.1 | 8.37 | 0.837 |
| mo018 | h | Compagnon professionnel III/CP2 menuisier PVC et métal. (main-d'œuvre) | 1.361 | 29.71 | 40.435 |
| mo059 | h | Ouvrier professionnel II/OP menuisier PVC et métal. (main-d'œuvre) | 1.125 | 26.1 | 29.363 |
| % | % | Frais de chantier des unités d'ouvrage | 2 % | 1095.829 | 21.917 |
|  |  | Coûts directs |  |  | 1117.746 |

Déchets:
- pose: mt22www040; facteur de déchet 0.024

## Ressources

**mt26pet240bzfb** U Bloc-porte extérieur d'entrée au logement
Données techniques: Coût énergétique 1072.205 MJ; Émission de CO2 84.556 kg
Déchets:
- emballage: re170203 Plastique. (composant de déchet); quantité 0.132 kg; Code CED 17 02 03; Masse de l'élément 1 kg; Volume 0.001667 m3
- emballage: re170604 Matériaux d'isolation distincts de ceux spécifiés dans les codes 17 06 01 et 17 06 03. (composant de déchet); quantité 0.027 kg; Code CED 17 06 04; Masse de l'élément 1 kg; Volume 0.001667 m3

**mt22www040** U Aérosol de 750 ml de mousse adhésive autoexpansive
Données techniques: Coût énergétique 4.178 MJ; Émission de CO2 0.208 kg; Code CED 17 06 04; Masse de l'élément 0.01875 kg; Volume 0.000031 m3
Déchets:
- emballage: re150104 Emballages métalliques. (composant de déchet); quantité 0.15 kg; Code CED 15 01 04; Masse de l'élément 1 kg; Volume 0.001667 m3
