# Porte acoustique, en acier

- Propriété du fichier: CYPE Ingenieros S.A.
- Format: FIEBDC-3/2016
- Logiciel: Generador de precios de la construcción. CYPE Ingenieros, S.A.
- Date: 15/06/2024
- Devise: EUR
- Coûts indirects: 3 %
- Frais généraux: 13 %
- Bénéfice: 6 %
- TVA: 20 %

## F Aménagements et finitions

### FK Menuiseries intérieures et meubles

#### FKO Portes acoustiques

**FKO010** U Porte acoustique, en acier.
Porte acoustique intérieure d'un vantail battant, constituée de deux tôles d'acier, de 700x2000 mm de largeur et hauteur de passage et 50 mm d'épaisseur, laquées de couleur à choisir, avec renforts intérieurs longitudinaux, entre lesquels est placé un complexe isolant multicouche, absorbant acoustique, avec isolation au bruit aérien de 56 dBA; y compris cadre métallique, joint en néoprène pour joint périphérique d'étanchéité, deux charnières et poignée de fermeture à pression. Comprend le silicone neutre pour le scellement des joints périphériques.
Inclut: Marquage des points de fixation et aplomb du cadre. Fixation du cadre au parement. Scellement des joints périphériques. Mise en place du vantail. Mise en place des ferrures de fermeture et des accessoires.
Critère pour le métré: Nombre d'unités prévues, selon documentation graphique du Projet.
Critère pour le mémoire: On mesurera le nombre d'unités réellement exécutées selon les spécifications du Projet.

| Code | U | Désignation | Quantité | Prix | Montant |
|---|---|---|---|---|---|
| mt26pac010y | U | Porte acoustique intérieure d'un vantail battant, constituée de deux tôles d'acier, de 700x2000 mm de largeur et hauteur de passage et 50 mm d'épaisseur, laquées de couleur à choisir, avec renforts intérieurs longitudinaux, entre lesquels est placé un complexe isolant multicouche, absorbant acoustique, avec isolation au bruit aérien de 56 dBA; y compris cadre métallique, joint en néoprène pour joint périphérique d'étanchéité, deux charnières et poignée de fermeture à pression. (matériau) | 1 | 1301.8 | 1301.800 |
| mt22www050b | U | Cartouche de 300 ml de silicone neutre oxymique, à élasticité permanente et séchage rapide, couleur grise, intervalle de température de travail de -60 à 150°C, avec résistance aux rayons UV, dureté Shore A approchée de 22, selon NF EN ISO 868 et élongation à la rupture >= 800%, selon NF EN ISO 8339. (matériau) | 0.864 | 4.73 | 4.087 |
| mo020 | h | Compagnon professionnel III/CP2 construction. (main-d'œuvre) | 0.596 | 29.25 | 17.433 |
| mo077 | h | Ouvrier professionnel II/OP construction. (main-d'œuvre) | 0.596 | 26.02 | 15.508 |
| % | % | Frais de chantier des unités d'ouvrage | 2 % | 1338.828 | 26.777 |
|  |  | Coûts directs |  |  | 1365.605 |

Déchets:
- pose: mt22www050b; facteur de déchet 0.06

## Ressources

**mt26pac010y** U Porte acoustique intérieure d'un vantail battant
Données techniques: Coût énergétique 2832.319 MJ; Émission de CO2 99.439 kg
Déchets:
- emballage: re170203 Plastique. (composant de déchet); quantité 0.143 kg; Code CED 17 02 03; Masse de l'élément 1 kg; Volume 0.001667 m3
- emballage: re170604 Matériaux d'isolation distincts de ceux spécifiés dans les codes 17 06 01 et 17 06 03. (composant de déchet); quantité 0.029 kg; Code CED 17 06 04; Masse de l'élément 1 kg; Volume 0.001667 m3

**mt22www050b** U Cartouche de 300 ml de silicone neutre oxymique
Données techniques: Coût énergétique 72.640 MJ; Émission de CO2 3.072 kg; Code CED 17 09 04; Masse de l'élément 0.366 kg; Volume 0.000244 m3
Déchets:
- emballage: re170203 Plastique; quantité 0.1 kg
