# Grille de soufflage avec registre motorisé pour la régulation du débit

- Propriété du fichier: CYPE Ingenieros S.A.
- Format: FIEBDC-3/2016
- Logiciel: Generador de precios de la construcción. CYPE Ingenieros, S.A.
- Date: 15/06/2024
- Devise: EUR
- Coûts indirects: 3 %
- Frais généraux: 13 %
- Bénéfice: 6 %
- TVA: 20 %

## T Équipements techniques

### TV Climatisation et ventilation

#### TVZ Système multizone Airzone

**TVZ140** U Grille de soufflage avec registre motorisé pour la régulation du débit.
Grille intelligente de soufflage d'aluminium extrudé, constituée d'une première rangée de lames verticales orientables manuellement, une seconde rangée de lames horizontales contrôlées automatiquement par l'ensemble bielle-moteur en fonction du cycle été/hiver sélectionné sur le thermostat, et une troisième rangée de lames verticales orientables par vis, de 200x100 mm, anodisé couleur argent, RINT020010AKMRE "AIRZONE", motorisation avec alimentation à 12 Vcc par câble, montée dans paroi.
Inclut: Implantation. Mise en place et fixation. Connexion.
Critère pour le métré: Nombre d'unités prévues, selon documentation graphique du Projet.
Critère pour le mémoire: On mesurera le nombre d'unités réellement exécutées selon les spécifications du Projet.

| Code | U | Désignation | Quantité | Prix | Montant |
|---|---|---|---|---|---|
| mt42air023aaa | U | Grille intelligente de soufflage d'aluminium extrudé, constituée d'une première rangée de lames verticales orientables manuellement, une seconde rangée de lames horizontales contrôlées automatiquement par l'ensemble bielle-moteur en fonction du cycle été/hiver sélectionné sur le thermostat, et une troisième rangée de lames verticales orientables par vis, de 200x100 mm, anodisé couleur argent, RINT020010AKMRE "AIRZONE", motorisation avec alimentation à 12 Vcc par câble. (matériau) | 1 | 160 | 160.000 |
| mt42air500cd | U | Montant de tôle galvanisée pour formation d'un tableau de montage de grilles, longueur 200 mm, L200AG "AIRZONE". (matériau) | 2 | 1 | 2.000 |
| mt42air500cb | U | Montant de tôle galvanisée pour formation d'un tableau de montage de grilles, longueur 100 mm, L100AG "AIRZONE". (matériau) | 2 | 1 | 2.000 |
| mo005 | h | Compagnon professionnel III/CP2 installateur de climatisation. (main-d'œuvre) | 0.303 | 30.2 | 9.151 |
| mo104 | h | Ouvrier professionnel II/OP installateur de climatisation. (main-d'œuvre) | 0.242 | 25.99 | 6.290 |
| % | % | Frais de chantier des unités d'ouvrage | 2 % | 179.441 | 3.589 |
|  |  | Coûts directs |  |  | 183.030 |

## Ressources

**mt42air023aaa** U Grille intelligente de soufflage d'aluminium extrudé
Données techniques: Coût énergétique 21.529 MJ; Émission de CO2 1.509 kg
Déchets:
- emballage: re150101 Emballages en papier et en carton. (composant de déchet); quantité 0.079 kg; Code CED 15 01 01; Masse de l'élément 1 kg; Volume 0.001333 m3

**mt42air500cd** U Montant de tôle galvanisée pour formation d'un tableau de montage de grilles, longueur 200 mm, L200AG "AIRZONE"
Données techniques: Coût énergétique 4.408 MJ; Émission de CO2 0.293 kg
Déchets:
- emballage: re150101 Emballages en papier et en carton; quantité 0.09 kg
- emballage: re170203 Plastique. (composant de déchet); quantité 0.045 kg; Code CED 17 02 03; Masse de l'élément 1 kg; Volume 0.001667 m3

**mt42air500cb** U Montant de tôle galvanisée pour formation d'un tableau de montage de grilles, longueur 100 mm, L100AG "AIRZONE"
Données techniques: Coût énergétique 4.408 MJ; Émission de CO2 0.293 kg
Déchets:
- emballage: re150101 Emballages en papier et en carton; quantité 0.09 kg
- emballage: re170203 Plastique; quantité 0.045 kg
