# Couverture en ardoise

- Propriété du fichier: CYPE INGENIEROS, S.A.
- Format: FIEBDC-3/2002
- Devise: EUR
- Coûts indirects: 3.00 %
- Frais généraux: 13.00 %
- Bénéfice: 6.00 %
- TVA: 20.00 %

## E Enveloppe et finition extérieure

### EU Couvertures de toitures inclinées

#### EUA Ardoises

**EUA010** m² Couverture en ardoise.
Couverture d'ardoise naturelle, pose à pureau entier, avec une pente moyenne de 70%, constituée de: IMPERMÉABILISATION: membrane d'étanchéité et écran hautement perméable à la vapeur d'eau en polypropylène, de 500 µm d'épaisseur, fixée mécaniquement; COUVERTURE: pièces rectangulaires d'ardoise pour toiture, 46x30 cm fixées avec crochet à agrafe en acier inoxydable sur un litonnage en bois. Comprend les pièces de ventilation en toiture.
Critère d'évaluation économique: Le prix ne comprend pas la surface support.
Inclut: Mise en place de l'écran HPV. Situation et fixation du litonnage à intervalles réguliers. Fixation des pièces d'ardoise sur les liteaux avec des crochets.
Critère pour le métré: Surface du versant mesurée en grandeur réelle, selon documentation graphique du Projet.
Critère pour le mémoire: On mesurera, en grandeur réelle, la surface réellement exécutée selon les spécifications du Projet.

| Code | U | Désignation | Quantité | Prix | Montant |
|---|---|---|---|---|---|
| mt13piz200g | U | Pièce rectangulaire d'ardoise pour toiture, 46x30 cm, selon NF EN 12326-1. (matériau) | 20.000 | 0.75 | 15.00 |
| mt13blw020c | m | Liteau de 27x40 mm de section, en bois scié de pin, traité en autoclave, avec classe d'emploi 2, selon NF EN 335, finition brossée, avec une humidité inférieure à 20%. (matériau) | 6.286 | 0.34 | 2.14 |
| mt13blw020b | m | Liteau de 27x27 mm de section, en bois scié de pin, traité en autoclave, avec classe d'emploi 2, selon NF EN 335, finition brossée, avec une humidité inférieure à 20%. (matériau) | 1.833 | 0.26 | 0.48 |
| mt13eag022 | U | Clou en acier pour fixation d'éléments en bois au support en bois. (matériau) | 12.917 | 0.04 | 0.52 |
| mt15iso020b | m² | Membrane d'étanchéité et écran hautement perméable à la vapeur d'eau en polypropylène, de 500 µm d'épaisseur, Euroclasse E de réaction au feu, selon NF EN 13501-1. (matériau) | 1.300 | 4.63 | 6.02 |
| mt13piz051 | U | Pièce de ventilation en tôle galvanisée. (matériau) | 0.028 | 6.31 | 0.18 |
| mt13piz053b | m² | Feuille de zinc naturel de 0,65 mm d'épaisseur, en bobine. (matériau) | 0.200 | 11.82 | 2.36 |
| mt13piz055q | U | Crochet à agrafe de 110 mm, en acier inoxydable X6Cr17 selon NF EN 10088-3, pour fixation d'ardoises dans les toitures inclinées. (matériau) | 20.000 | 0.05 | 1.00 |
| mo029 | h | Compagnon professionnel III/CP2 poseur de membranes d'étanchéité. (main-d'œuvre) | 0.328 | 29.25 | 9.59 |
| mo067 | h | Ouvrier professionnel II/OP poseur de membranes d'étanchéité. (main-d'œuvre) | 0.328 | 26.02 | 8.53 |
| mo074 | h | Ouvrier professionnel II/OP couvreur spécialisé en ardoise. (main-d'œuvre) | 0.364 | 26.02 | 9.47 |
| mo036 | h | Compagnon professionnel III/CP2 couvreur spécialisé en ardoise. (main-d'œuvre) | 0.364 | 29.25 | 10.65 |
| % | % | Frais de chantier des unités d'ouvrage | 2 % | 65.94 | 1.32 |
|  |  | Coûts directs |  |  | 67.26 |
