# Point singulier avec profilé "SCHLÜTER-SYSTEMS" dans un carrelage mural

- Propriété du fichier: CYPE INGENIEROS, S.A.
- Format: FIEBDC-3/2002
- Devise: EUR
- Coûts indirects: 3.00 %
- Frais généraux: 13.00 %
- Bénéfice: 6.00 %
- TVA: 20.00 %

## F Aménagements et finitions

### FM Revêtements de murs

#### FMC Carrelage

**FMC190** m Point singulier avec profilé "SCHLÜTER-SYSTEMS" dans un carrelage mural.
Coin extérieur avec profilé en PVC, Schlüter-JOLLY-P BH 110 "SCHLÜTER-SYSTEMS", couleur Bahama Beige, de 11 mm de hauteur, dans un carrelage mural. SUPPORT: parement vertical, jusqu'à 3 m de hauteur. POSE: avec le même matériau que les pièces en terre cuite.
Inclut: Implantation. Découpe du profilé. Mise en place du profilé. Nettoyage final.
Critère pour le métré: Longueur mesurée selon documentation graphique du Projet.
Critère pour le mémoire: On mesurera la longueur réellement exécutée selon les spécifications du Projet.

| Code | U | Désignation | Quantité | Prix | Montant |
|---|---|---|---|---|---|
| mt19als011CH | m | Profilé en PVC, Schlüter-JOLLY-P BH 110 "SCHLÜTER-SYSTEMS", couleur Bahama Beige, de 11 mm de hauteur et 2,5 m de longueur, avec perforations trapézoïdales pour sa fixation, pour la protection de coins extérieurs dans les carrelages avec des pièces en terre cuite. (matériau) | 1.050 | 3.60 | 3.78 |
| op00sie030 |  | Scie à disque de diamant, pour table de travail, à coupe humide. | 1.000 | 0.00 | 0.00 |
| mo024 | h | Compagnon professionnel III/CP2 carreleur en revêtements muraux. (main-d'œuvre) | 0.118 | 29.25 | 3.45 |
| % | % | Frais de chantier des unités d'ouvrage | 2 % | 7.23 | 0.14 |
|  |  | Coûts directs |  |  | 7.37 |
