# Unité air-eau de refroidissement, pour installation en extérieur

- Propriété du fichier: CYPE INGENIEROS, S.A.
- Format: FIEBDC-3/2002
- Devise: EUR
- Coûts indirects: 3.00 %
- Frais généraux: 13.00 %
- Bénéfice: 6.00 %
- TVA: 20.00 %

## R Rénovation énergétique

### RC Chauffage, climatisation et E.C.S.

#### RCV Unités centralisées de climatisation

**RCV040** U Unité air-eau de refroidissement, pour installation en extérieur.
Rénovation énergétique des bâtiments via la mise en place, en remplacement d'un équipement existant, de pompe à chaleur, air-eau, puissance frigorifique nominale de 50 kW (température d'entrée de l'air: 35°C; température de sortie de l'eau: 7°C, écart de température: 5°C), avec groupe hydraulique (vase d'expansion de 20 l, pression nominale disponible de 147,2 kPa) et ballon tampon de 225 l, débit d'eau nominal de 8,6 m³/h, débit d'air nominal de 23000 m³/h et puissance sonore de 88 dBA; avec interrupteur de débit, filtre, thermomanomètres, vanne de sécurité réglée sur 4 bar et purgeur d'air automatique, avec réfrigérant R-410A, pour installation en extérieur. Totalement montée, connectée et mise en marche par l'entreprise installatrice pour le contrôle de son bon fonctionnement.
Inclut: Implantation de l'unité. Mise en place et fixation de l'unité et de ses accessoires. Connecté aux réseaux de conduction d'eau, électrique et de récupération des condensats. Mise en marche.
Critère pour le métré: Nombre d'unités prévues, selon documentation graphique du Projet.
Critère pour le mémoire: On mesurera le nombre d'unités réellement exécutées selon les spécifications du Projet.

| Code | U | Désignation | Quantité | Prix | Montant |
|---|---|---|---|---|---|
| mt42bcc120cfg | U | Pompe à chaleur, air-eau, puissance frigorifique nominale de 50 kW (température d'entrée de l'air: 35°C; température de sortie de l'eau: 7°C, écart de température: 5°C), avec groupe hydraulique (vase d'expansion de 20 l, pression nominale disponible de 147,2 kPa) et ballon tampon de 225 l, débit d'eau nominal de 8,6 m³/h, débit d'air nominal de 23000 m³/h et puissance sonore de 88 dBA; avec interrupteur de débit, filtre, thermomanomètres, vanne de sécurité réglée sur 4 bar et purgeur d'air automatique. (matériau) | 1.000 | 13773.16 | 13773.16 |
| mt37www050g | U | Manchon antivibration, en caoutchouc, avec filet de 2", pour une pression maximale de travail de 10 bar. (matériau) | 2.000 | 70.25 | 140.50 |
| mo005 | h | Compagnon professionnel III/CP2 installateur de climatisation. (main-d'œuvre) | 16.335 | 30.20 | 493.32 |
| mo104 | h | Ouvrier professionnel II/OP installateur de climatisation. (main-d'œuvre) | 16.335 | 25.99 | 424.55 |
| % | % | Frais de chantier des unités d'ouvrage | 2 % | 14831.53 | 296.63 |
|  |  | Coûts directs |  |  | 15128.16 |
