# Unité air-eau pompe à chaleur non réversible, pour installation en intérieur

- Propriété du fichier: CYPE INGENIEROS, S.A.
- Format: FIEBDC-3/2002
- Devise: EUR
- Coûts indirects: 3.00 %
- Frais généraux: 13.00 %
- Bénéfice: 6.00 %
- TVA: 20.00 %

## R Rénovation énergétique

### RC Chauffage, climatisation et E.C.S.

#### RCV Unités centralisées de climatisation

**RCV070** U Unité air-eau pompe à chaleur non réversible, pour installation en intérieur.
Rénovation énergétique des bâtiments via la mise en place, en remplacement d'un équipement existant, de pompe à chaleur, air-eau, pour chauffage, puissance calorifique nominale de 18,5 kW (température humide d'entrée de l'air: 6°C; température de sortie de l'eau: 50°C, écart de température: 5°C), avec groupe hydraulique (vase d'expansion de 12 l, pression nominale disponible de 74,6 kPa) et ballon tampon de 30 l, débit d'eau nominal de 2,82 m³/h, débit d'air nominal de 6500 m³/h, pression d'air nominale de 68,67 Pa et puissance sonore de 74,4 dBA; avec filtre, thermomanomètres, vanne de sécurité réglée sur 4 bar et purgeur d'air automatique, avec réfrigérant R-407C, avec contrôle de débit, pour installation en intérieur. Totalement montée, connectée et mise en marche par l'entreprise installatrice pour le contrôle de son bon fonctionnement.
Inclut: Implantation de l'unité. Mise en place et fixation de l'unité et de ses accessoires. Connecté aux réseaux de conduction d'eau, électrique et de récupération des condensats. Mise en marche.
Critère pour le métré: Nombre d'unités prévues, selon documentation graphique du Projet.
Critère pour le mémoire: On mesurera le nombre d'unités réellement exécutées selon les spécifications du Projet.

| Code | U | Désignation | Quantité | Prix | Montant |
|---|---|---|---|---|---|
| mt42bcc040t | U | Pompe à chaleur, air-eau, pour chauffage, puissance calorifique nominale de 18,5 kW (température humide d'entrée de l'air: 6°C; température de sortie de l'eau: 50°C, écart de température: 5°C), avec groupe hydraulique (vase d'expansion de 12 l, pression nominale disponible de 74,6 kPa) et ballon tampon de 30 l, débit d'eau nominal de 2,82 m³/h, débit d'air nominal de 6500 m³/h, pression d'air nominale de 68,67 Pa et puissance sonore de 74,4 dBA; avec filtre, thermomanomètres, vanne de sécurité réglée sur 4 bar et purgeur d'air automatique. (matériau) | 1.000 | 6580.86 | 6580.86 |
| mt42www030 | U | Détecteur de flux type palette, en acier galvanisé avec couverture en ABS. (matériau) | 1.000 | 53.00 | 53.00 |
| mt37www050e | U | Manchon antivibration, en caoutchouc, avec filet de 1 1/4", pour une pression maximale de travail de 10 bar. (matériau) | 2.000 | 37.17 | 74.34 |
| mo005 | h | Compagnon professionnel III/CP2 installateur de climatisation. (main-d'œuvre) | 9.801 | 30.20 | 295.99 |
| mo104 | h | Ouvrier professionnel II/OP installateur de climatisation. (main-d'œuvre) | 9.801 | 25.99 | 254.73 |
| % | % | Frais de chantier des unités d'ouvrage | 2 % | 7258.92 | 145.18 |
|  |  | Coûts directs |  |  | 7404.10 |
