# Contrôle centralisé

- Propriété du fichier: CYPE Ingenieros S.A.
- Format: FIEBDC-3/2016
- Logiciel: Generador de precios de la construcción. CYPE Ingenieros, S.A.
- Date: 31/05/2024
- Devise: EUR
- Coûts indirects: 3 %
- Frais généraux: 13 %
- Bénéfice: 6 %
- TVA: 20 %

## T Équipements techniques

### TV Climatisation et ventilation

#### TVK Système Daikin à débit de réfrigérant variable

**TVK290** U Contrôle centralisé.
Système de contrôle centralisé "DAIKIN", pour système VRV (Volume de Réfrigérant Variable) avec unités connectées par bus de contrôle DIII-net, avec un maximum de 192 unités intérieures, constitué d'interface de communication par protocole BACnet, pour gestion de jusqu'à 128 unités intérieures et jusqu'à 20 modules d'unités extérieures, modèle DMS502A51; plaque pour agrandissement d'interface BACnet, pour augmenter la gestion du nombre total d'unités intérieures allant jusqu'à 256 et jusqu'à 40 modules d'unités extérieures, modèle DAM411B51.
Critère d'évaluation économique: Le prix ne comprend ni la canalisation ni le câblage électrique d'alimentation.
Inclut: Implantation. Mise en place et fixation. Mise en place et fixation des accessoires. Connexion.
Critère pour le métré: Nombre d'unités prévues, selon documentation graphique du Projet.
Critère pour le mémoire: On mesurera le nombre d'unités réellement exécutées selon les spécifications du Projet.

| Code | U | Désignation | Quantité | Prix | Montant |
|---|---|---|---|---|---|
| mt42dai800a | U | Interface de communication par protocole BACnet, pour gestion de jusqu'à 128 unités intérieures et jusqu'à 20 modules d'unités extérieures, modèle DMS502A51 "DAIKIN", avec deux entrées de bus DIII-net pour contrôle, chacune d'elles de jusqu'à 64 unités intérieures et jusqu'à 10 modules d'unités extérieures, et sortie de réseau générique RJ-45 pour connexion à l'ordinateur, de dimensions 275x264x86 mm et alimentation monophasée (230V/50Hz), pour système VRV (Volume de Réfrigérant Variable). (matériau) | 1 | 8545 | 8545.000 |
| mt42dai805a | U | Plaque pour agrandissement d'interface BACnet, pour augmenter la gestion du nombre total d'unités intérieures allant jusqu'à 256 et jusqu'à 40 modules d'unités extérieures, modèle DAM411B51 "DAIKIN", avec deux entrées de bus DIII-net pour contrôle, chacune d'elles de jusqu'à 64 unités intérieures et jusqu'à 10 modules d'unités extérieures, pour système VRV (Volume de Réfrigérant Variable). (matériau) | 1 | 1985 | 1985.000 |
| mo005 | h | Compagnon professionnel III/CP2 installateur de climatisation. (main-d'œuvre) | 1 | 30.2 | 30.200 |
| mo104 | h | Ouvrier professionnel II/OP installateur de climatisation. (main-d'œuvre) | 1 | 25.99 | 25.990 |
| % | % | Frais de chantier des unités d'ouvrage | 2 % | 10586.190 | 211.724 |
|  |  | Coûts directs |  |  | 10797.914 |
