# Contrôle centralisé

- Propriété du fichier: CYPE Ingenieros S.A.
- Format: FIEBDC-3/2016
- Logiciel: Generador de precios de la construcción. CYPE Ingenieros, S.A.
- Date: 31/05/2024
- Devise: EUR
- Coûts indirects: 3 %
- Frais généraux: 13 %
- Bénéfice: 6 %
- TVA: 20 %

## T Équipements techniques

### TV Climatisation et ventilation

#### TVK Système Daikin à débit de réfrigérant variable

**TVK290** U Contrôle centralisé.
Système centralisé de gestion des bâtiments "DAIKIN", pour système VRV (Volume de Réfrigérant Variable) avec unités connectées par bus de contrôle DIII-net, avec un maximum de 128 unités intérieures, constitué de contrôleur de système centralisé, pour gestion de jusqu'à 64 unités intérieures, modèle iTouchManager DCM601A51; adaptateur DIII-NET pour système de gestion centralisée intelligentTouchManager, pour augmentation du contrôle jusqu'à 64 unités intérieures, modèle DGE601A52. Accessoires: software et PC avec imprimante pour un second poste de contrôle, modèle remoteiManager.
Critère d'évaluation économique: Le prix ne comprend ni la canalisation ni le câblage électrique d'alimentation.
Inclut: Implantation. Mise en place et fixation. Mise en place et fixation des accessoires. Connexion.
Critère pour le métré: Nombre d'unités prévues, selon documentation graphique du Projet.
Critère pour le mémoire: On mesurera le nombre d'unités réellement exécutées selon les spécifications du Projet.

| Code | U | Désignation | Quantité | Prix | Montant |
|---|---|---|---|---|---|
| mt42dai725a | U | Contrôleur de système centralisé, pour gestion de jusqu'à 64 unités intérieures, modèle iTouchManager DCM601A51 "DAIKIN", amplifiable à 2512 unités intérieures via l'utilisation de l'adaptateur DIII-NET Plus, écran tactile pour la gestion directe des unités intérieures ou bien via navigateur Internet (comprend le serveur web), contrôle et supervision de chaque paramètre des unités intérieures individuellement ou par groupe, possibilité de navigation visuelle spécifique où sont inclus des plans avec l'emplacement des unités intérieures et extérieures, schémas de départ et lignes frigorifiques, possibilité de contrôle total de l'installation (BMS) par entrées et sorties numériques et analogiques, programmation hebdomadaire et annuelle, changements automatiques de mode froid/chaud, historique des états et des erreurs, programmation de température minimale nocturne du bâtiment, restriction individualisée de contrôle local BRC, programmation d'interblocages conditionnés, contrôles de récupérateurs enthalpiques VAM, contrôle de l'énergie consommée et gestionnaire énergétique, pour système VRV (Volume de Réfrigérant Variable). (matériau) | 1 | 5247 | 5247.000 |
| mt42dai748a | U | Adaptateur DIII-NET pour système de gestion centralisée intelligentTouchManager, pour augmentation du contrôle jusqu'à 64 unités intérieures, modèle DGE601A52 "DAIKIN", pour système VRV (Volume de Réfrigérant Variable). (matériau) | 1 | 1415 | 1415.000 |
| mt42dai746a | U | Software et PC avec imprimante pour un second poste de contrôle, modèle remoteiManager "DAIKIN", pour système de gestion centralisée intelligentTouchManager, pour système VRV (Volume de Réfrigérant Variable). (matériau) | 1 | 2336 | 2336.000 |
| mo005 | h | Compagnon professionnel III/CP2 installateur de climatisation. (main-d'œuvre) | 1 | 30.2 | 30.200 |
| mo104 | h | Ouvrier professionnel II/OP installateur de climatisation. (main-d'œuvre) | 1 | 25.99 | 25.990 |
| % | % | Frais de chantier des unités d'ouvrage | 2 % | 9054.190 | 181.084 |
|  |  | Coûts directs |  |  | 9235.274 |

## Ressources

**mt42dai725a** U Contrôleur de système centralisé
Données techniques: Coût énergétique 1192.302 MJ; Émission de CO2 66.373 kg
Déchets:
- emballage: re150101 Emballages en papier et en carton. (composant de déchet); quantité 2.651 kg; Code CED 15 01 01; Masse de l'élément 1 kg; Volume 0.001333 m3
- emballage: re170201 Bois. (composant de déchet); quantité 0.665 kg; Code CED 17 02 01; Masse de l'élément 1 kg; Volume 0.000909 m3
