# Contrôle centralisé

- Propriété du fichier: CYPE Ingenieros S.A.
- Format: FIEBDC-3/2016
- Logiciel: Generador de precios de la construcción. CYPE Ingenieros, S.A.
- Date: 07/05/2024
- Devise: EUR
- Coûts indirects: 3 %
- Frais généraux: 13 %
- Bénéfice: 6 %
- TVA: 20 %

## T Équipements techniques

### TV Climatisation et ventilation

#### TVK Système Daikin à débit de réfrigérant variable

**TVK290** U Contrôle centralisé.
Système de contrôle centralisé "DAIKIN", pour système VRV (Volume de Réfrigérant Variable) avec unités connectées par bus de contrôle DIII-net, avec un maximum de 16 unités intérieures, constitué de contrôleur de système centralisé, pour gestion de jusqu'à 64 unités intérieures et jusqu'à 10 modules d'unités extérieures, modèle iTouchController DCS601C51.
Critère d'évaluation économique: Le prix ne comprend ni la canalisation ni le câblage électrique d'alimentation.
Inclut: Implantation. Mise en place et fixation. Mise en place et fixation des accessoires. Connexion.
Critère pour le métré: Nombre d'unités prévues, selon documentation graphique du Projet.
Critère pour le mémoire: On mesurera le nombre d'unités réellement exécutées selon les spécifications du Projet.

| Code | U | Désignation | Quantité | Prix | Montant |
|---|---|---|---|---|---|
| mt42dai730a | U | Contrôleur de système centralisé, pour gestion de jusqu'à 64 unités intérieures et jusqu'à 10 modules d'unités extérieures, modèle iTouchController DCS601C51 "DAIKIN", extensible à 128 unités intérieures et 20 modules d'unités extérieures, avec écran tactile couleur pour faciliter le contrôle et la supervision des unités connectées, possibilité de programmation hebdomadaire et de jours spéciaux, dimensions 230x147x100 mm, poids 1,2 kg et alimentation monophasée (230V/50Hz) (consommation 10 W), pour système VRV (Volume de Réfrigérant Variable). (matériau) | 1 | 2463 | 2463.000 |
| mo005 | h | Compagnon professionnel III/CP2 installateur de climatisation. (main-d'œuvre) | 1 | 30.2 | 30.200 |
| mo104 | h | Ouvrier professionnel II/OP installateur de climatisation. (main-d'œuvre) | 1 | 25.99 | 25.990 |
| % | % | Frais de chantier des unités d'ouvrage | 2 % | 2519.190 | 50.384 |
|  |  | Coûts directs |  |  | 2569.574 |

## Ressources

**mt42dai730a** U Contrôleur de système centralisé
Données techniques: Coût énergétique 772.384 MJ; Émission de CO2 41.568 kg
Déchets:
- emballage: re150101 Emballages en papier et en carton. (composant de déchet); quantité 2.328 kg; Code CED 15 01 01; Masse de l'élément 1 kg; Volume 0.001333 m3
- emballage: re170201 Bois. (composant de déchet); quantité 0.625 kg; Code CED 17 02 01; Masse de l'élément 1 kg; Volume 0.000909 m3
