# Unité extérieure d'air conditionné, pompe à chaleur, pour système VRV-IV, pour gaz R-410A

- Propriété du fichier: CYPE INGENIEROS, S.A.
- Format: FIEBDC-3/2002
- Devise: EUR
- Coûts indirects: 3.00 %
- Frais généraux: 13.00 %
- Bénéfice: 6.00 %
- TVA: 20.00 %

## T Équipements techniques

### TV Climatisation et ventilation

#### TVK Système Daikin à débit de réfrigérant variable

**TVK190** U Unité extérieure d'air conditionné, pompe à chaleur, pour système VRV-IV, pour gaz R-410A.
Unité extérieure pour système Mini VRV-IV Compact (Volume de Réfrigérant Variable), pompe à chaleur, modèle RXYSCQ4TV1 "DAIKIN", pour gaz R-410A, avec température de réfrigérant variable pour l'amélioration de l'efficacité saisonnière, alimentation monophasée (230V/50Hz), puissance frigorifique nominale 12,1 kW (température de bulbe humide de l'air intérieur 19°C, température de bulbe sec de l'air extérieur 35°C), SEER 8,1, consommation électrique nominale en refroidissement 3,78 kW, intervalle de fonctionnement de température de bulbe sec de l'air extérieur en refroidissement de -5 à 46°C, puissance calorifique nominale 12,1 kW (température de bulbe sec de l'air intérieur 20°C, température de bulbe humide de l'air extérieur 6°C), SCOP 4,6, consommation électrique nominale en chauffage 2,82 kW, intervalle de fonctionnement de température de bulbe sec de l'air extérieur en chauffage de -20 à 15,5°C, connectibilité d'au maximum 8 unités intérieures avec un pourcentage de capacité minimum de 50% et maximum de 130%, contrôle par microprocesseur, compresseur swing, avec contrôle Inverter, 823x940x460 mm, poids 89 kg, pression sonore 51 dBA, débit d'air 91 m³/min, longueur totale maximale d'une tuyauterie frigorifique 300 m, longueur maximale entre l'unité extérieure et l'unité intérieure la plus éloignée 70 m (70 m équivalents), différence maximale de hauteur d'installation 30 m si l'unité extérieure se trouve au-dessus des unités intérieures et 30 m si elle se trouve en dessous, longueur maximale entre le premier kit de ramification (union Refnet) de tuyauterie frigorifique et l'unité intérieure la plus éloignée 40 m, bloc de terminaux F1-F2 pour câble de 2 fils de transmission et de contrôle (bus D-III Net), traitement anticorrosif spécial de l'échangeur de chaleur, fonction de récupération de réfrigérant, charge automatique additionnelle de réfrigérant, test automatique de fonctionnement et ajustement de limitation de consommation d'énergie (fonction I-Demand). Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42dai011a | U | Unité extérieure pour système Mini VRV-IV Compact (Volume de Réfrigérant Variable), pompe à chaleur, modèle RXYSCQ4TV1 "DAIKIN", pour gaz R-410A, avec température de réfrigérant variable pour l'amélioration de l'efficacité saisonnière, alimentation monophasée (230V/50Hz), puissance frigorifique nominale 12,1 kW (température de bulbe humide de l'air intérieur 19°C, température de bulbe sec de l'air extérieur 35°C), SEER 8,1, consommation électrique nominale en refroidissement 3,78 kW, intervalle de fonctionnement de température de bulbe sec de l'air extérieur en refroidissement de -5 à 46°C, puissance calorifique nominale 12,1 kW (température de bulbe sec de l'air intérieur 20°C, température de bulbe humide de l'air extérieur 6°C), SCOP 4,6, consommation électrique nominale en chauffage 2,82 kW, intervalle de fonctionnement de température de bulbe sec de l'air extérieur en chauffage de -20 à 15,5°C, connectibilité d'au maximum 8 unités intérieures avec un pourcentage de capacité minimum de 50% et maximum de 130%, contrôle par microprocesseur, compresseur swing, avec contrôle Inverter, 823x940x460 mm, poids 89 kg, pression sonore 51 dBA, débit d'air 91 m³/min, longueur totale maximale d'une tuyauterie frigorifique 300 m, longueur maximale entre l'unité extérieure et l'unité intérieure la plus éloignée 70 m (70 m équivalents), différence maximale de hauteur d'installation 30 m si l'unité extérieure se trouve au-dessus des unités intérieures et 30 m si elle se trouve en dessous, longueur maximale entre le premier kit de ramification (union Refnet) de tuyauterie frigorifique et l'unité intérieure la plus éloignée 40 m, bloc de terminaux F1-F2 pour câble de 2 fils de transmission et de contrôle (bus D-III Net), traitement anticorrosif spécial de l'échangeur de chaleur, fonction de récupération de réfrigérant, charge automatique additionnelle de réfrigérant, test automatique de fonctionnement et ajustement de limitation de consommation d'énergie (fonction I-Demand). (matériau) | 1.000 | 7265.00 | 7265.00 |
| mt42www080 | U | Kit d'amortisseurs antivibration de sol, composé de quatre amortisseurs en caoutchouc, avec leurs vis, écrous et rondelles correspondants. (matériau) | 1.000 | 8.00 | 8.00 |
| mo005 | h | Compagnon professionnel III/CP2 installateur de climatisation. (main-d'œuvre) | 3.868 | 30.20 | 116.81 |
| mo104 | h | Ouvrier professionnel II/OP installateur de climatisation. (main-d'œuvre) | 3.868 | 25.99 | 100.53 |
| % | % | Frais de chantier des unités d'ouvrage | 2 % | 7490.34 | 149.81 |
|  |  | Coûts directs |  |  | 7640.15 |
