# Contrôle centralisé

- Propriété du fichier: CYPE INGENIEROS, S.A.
- Format: FIEBDC-3/2002
- Devise: EUR
- Coûts indirects: 3.00 %
- Frais généraux: 13.00 %
- Bénéfice: 6.00 %
- TVA: 20.00 %

## T Équipements techniques

### TV Climatisation et ventilation

#### TVK Système Daikin à débit de réfrigérant variable

**TVK290** U Contrôle centralisé.
Système de contrôle centralisé "DAIKIN", pour système VRV (Volume de Réfrigérant Variable) avec unités connectées par bus de contrôle DIII-net, avec un maximum de 64 unités intérieures, constitué de contrôleur de système centralisé, pour gestion de jusqu'à 64 unités intérieures et jusqu'à 10 modules d'unités extérieures, modèle iTouchController DCS601C51.
Critère d'évaluation économique: Le prix ne comprend ni la canalisation ni le câblage électrique d'alimentation.
Inclut: Implantation. Mise en place et fixation. Mise en place et fixation des accessoires. Connexion.
Critère pour le métré: Nombre d'unités prévues, selon documentation graphique du Projet.
Critère pour le mémoire: On mesurera le nombre d'unités réellement exécutées selon les spécifications du Projet.

| Code | U | Désignation | Quantité | Prix | Montant |
|---|---|---|---|---|---|
| mt42dai730a | U | Contrôleur de système centralisé, pour gestion de jusqu'à 64 unités intérieures et jusqu'à 10 modules d'unités extérieures, modèle iTouchController DCS601C51 "DAIKIN", extensible à 128 unités intérieures et 20 modules d'unités extérieures, avec écran tactile couleur pour faciliter le contrôle et la supervision des unités connectées, possibilité de programmation hebdomadaire et de jours spéciaux, dimensions 230x147x100 mm, poids 1,2 kg et alimentation monophasée (230V/50Hz) (consommation 10 W), pour système VRV (Volume de Réfrigérant Variable). (matériau) | 1.000 | 2463.00 | 2463.00 |
| mo005 | h | Compagnon professionnel III/CP2 installateur de climatisation. (main-d'œuvre) | 1.000 | 30.20 | 30.20 |
| mo104 | h | Ouvrier professionnel II/OP installateur de climatisation. (main-d'œuvre) | 1.000 | 25.99 | 25.99 |
| % | % | Frais de chantier des unités d'ouvrage | 2 % | 2519.19 | 50.38 |
|  |  | Coûts directs |  |  | 2569.57 |
