# Unité air-eau, pompe à chaleur aérothermique, pour chauffage et refroidissement

- Propriété du fichier: CYPE INGENIEROS, S.A.
- Format: FIEBDC-3/2002
- Devise: EUR
- Coûts indirects: 3.00 %
- Frais généraux: 13.00 %
- Bénéfice: 6.00 %
- TVA: 20.00 %

## T Équipements techniques

### TV Climatisation et ventilation

#### TVP PAC et roof-top

**TVP080** U Unité air-eau, pompe à chaleur aérothermique, pour chauffage et refroidissement.
Pompe à chaleur aérothermique, air-eau, pour chauffage et refroidissement, série Altherma 3 M, modèle EBLA04E3V3 "DAIKIN", pour gaz R-32, avec compresseur swing, alimentation monophasée (230V/50Hz), puissance calorifique 4,6 kW, et consommation électrique 1,26 kW, avec température de bulbe sec de l'air extérieur 7°C et température de sortie de l'eau 45°C, puissance calorifique 4,3 kW, COP 5,1 et consommation électrique 0,84 kW, avec température de bulbe sec de l'air extérieur 7°C et température de sortie de l'eau 35°C, puissance frigorifique 4,52 kW, et consommation électrique 1,36 kW, avec température de bulbe sec de l'air extérieur 35°C et température de sortie de l'eau 7°C, puissance frigorifique 4,86 kW, EER 5,91 et consommation électrique 0,82 kW, avec température de bulbe sec de l'air extérieur 35°C et température de sortie de l'eau 18°C, puissance sonore 58 dBA, dimensions 770x1250x362 mm, poids 91 kg. Régulation: chronothermostat multifonction, modèle Madoka BRC1HHDS. Comprend les éléments antivibratoires de sol. Totalement montée, connectée et mise en marche par l'entreprise installatrice pour le contrôle de son bon fonctionnement.
Inclut: Implantation de l'unité. Mise en place et fixation de l'unité et de ses accessoires. Connecté aux réseaux de conduction d'eau, électrique et de récupération des condensats. Mise en marche.
Critère pour le métré: Nombre d'unités prévues, selon documentation graphique du Projet.
Critère pour le mémoire: On mesurera le nombre d'unités réellement exécutées selon les spécifications du Projet.

| Code | U | Désignation | Quantité | Prix | Montant |
|---|---|---|---|---|---|
| mt42dai318a | U | Pompe à chaleur aérothermique, air-eau, pour chauffage et refroidissement, série Altherma 3 M, modèle EBLA04E3V3 "DAIKIN", pour gaz R-32, avec compresseur swing, alimentation monophasée (230V/50Hz), puissance calorifique 4,6 kW, et consommation électrique 1,26 kW, avec température de bulbe sec de l'air extérieur 7°C et température de sortie de l'eau 45°C, puissance calorifique 4,3 kW, COP 5,1 et consommation électrique 0,84 kW, avec température de bulbe sec de l'air extérieur 7°C et température de sortie de l'eau 35°C, puissance frigorifique 4,52 kW, et consommation électrique 1,36 kW, avec température de bulbe sec de l'air extérieur 35°C et température de sortie de l'eau 7°C, puissance frigorifique 4,86 kW, EER 5,91 et consommation électrique 0,82 kW, avec température de bulbe sec de l'air extérieur 35°C et température de sortie de l'eau 18°C, puissance sonore 58 dBA, dimensions 770x1250x362 mm, poids 91 kg. (matériau) | 1.000 | 2814.00 | 2814.00 |
| mt42dai513e | U | Chronothermostat multifonction, modèle Madoka BRC1HHDS "DAIKIN", couleur argent, avec programmation hebdomadaire, gestion du chauffage, du refroidissement et de la production d'E.C.S., ajustement de la température de consigne, lecture de la température de l'accumulateur d'E.C.S. et fonctions avancées à l'aide de l'App pour smartphone avec connectivité Bluetooth Low Energy (BLE). (matériau) | 1.000 | 209.00 | 209.00 |
| mt37sve010d | U | Vanne à sphère en laiton nickelé à visser de 1". (matériau) | 2.000 | 12.15 | 24.30 |
| mt42www080 | U | Kit d'amortisseurs antivibration de sol, composé de quatre amortisseurs en caoutchouc, avec leurs vis, écrous et rondelles correspondants. (matériau) | 1.000 | 8.00 | 8.00 |
| mo005 | h | Compagnon professionnel III/CP2 installateur de climatisation. (main-d'œuvre) | 1.808 | 30.20 | 54.60 |
| mo104 | h | Ouvrier professionnel II/OP installateur de climatisation. (main-d'œuvre) | 1.808 | 25.99 | 46.99 |
| % | % | Frais de chantier des unités d'ouvrage | 2 % | 3156.89 | 63.14 |
|  |  | Coûts directs |  |  | 3220.03 |
