# Ancrage chimique structural sur béton, par cartouche d'injection de résine

- Propriété du fichier: CYPE Ingenieros S.A.
- Format: FIEBDC-3/2016
- Logiciel: Generador de precios de la construcción. CYPE Ingenieros, S.A.
- Date: 15/05/2024
- Devise: EUR
- Coûts indirects: 3 %
- Frais généraux: 13 %
- Bénéfice: 6 %
- TVA: 20 %

## G Structure et gros oeuvre

### GX Ancrages

#### GXC Scellements chimiques

**GXC010** U Ancrage chimique structural sur béton, par cartouche d'injection de résine.
Ancrage chimique structural réalisé sur béton de 20 N/mm² de résistance caractéristique minimale, via un perçage de 14 mm de diamètre et 110 mm de profondeur, remplissage de l'orifice avec injection de résine époxy de couleur rouge, sans styrène, MOPUR3 "INDEX", et insertion postérieure d'élément de fixation composé de tige filetée en acier galvanisé qualité 5.8, selon NF EN ISO 898-1, avec marquage de mise en place, EQ-AC M12/160 "INDEX", de 12 mm de diamètre et 160 mm de longueur, écrou et rondelle.
Inclut: Implantation de la position de l'ancrage. Exécution de la perforation. Nettoyage de la poussière résultante. Préparation de la cartouche. Injection de la résine. Insertion de l'élément de fixation. Application du couple de serrage avec une clé dynamométrique. Nettoyage des restes excédants.
Critère pour le métré: Nombre d'unités prévues, selon documentation graphique du Projet.
Critère pour le mémoire: On mesurera le nombre d'unités réellement exécutées selon les spécifications du Projet.

| Code | U | Désignation | Quantité | Prix | Montant |
|---|---|---|---|---|---|
| mt26ind200e | U | Cartouche, à deux composants, à base de résine époxy de couleur rouge, sans styrène, MOPUR3 "INDEX", de 385 ml, avec canule mélangeuse. (matériau) | 0.035 | 33.29 | 1.165 |
| mt26ind250qc | U | Élément de fixation composé de tige filetée en acier galvanisé qualité 5.8, selon NF EN ISO 898-1, avec marquage de mise en place, EQ-AC M12/160 "INDEX", de 12 mm de diamètre et 160 mm de longueur, écrou et rondelle. (matériau) | 1 | 1.79 | 1.790 |
| mo020 | h | Compagnon professionnel III/CP2 construction. (main-d'œuvre) | 0.096 | 29.25 | 2.808 |
| mo112 | h | Ouvrier d'exécution I/OE2 construction. (main-d'œuvre) | 0.096 | 25.31 | 2.430 |
| % | % | Frais de chantier des unités d'ouvrage | 2 % | 8.193 | 0.164 |
|  |  | Coûts directs |  |  | 8.357 |

Déchets:
- pose: mt26ind200e; facteur de déchet 0.03
- pose: mt26ind250qc; facteur de déchet 0.0187972

## Ressources

**mt26ind200e** U Cartouche, à deux composants
Données techniques: Coût énergétique 69.529 MJ; Émission de CO2 2.864 kg; Code CED 17 09 04; Masse de l'élément 0.58 kg; Volume 0.000387 m3
Déchets:
- emballage: re170203 Plastique. (composant de déchet); quantité 0.2 kg; Code CED 17 02 03; Masse de l'élément 1 kg; Volume 0.001667 m3

**mt26ind250qc** U Élément de fixation composé de tige filetée en acier galvanisé qualité 5.8
Données techniques: Coût énergétique 6.011 MJ; Émission de CO2 0.486 kg; Code CED 17 04 05; Masse de l'élément 0.143 kg; Volume 0.000068 m3
Déchets:
- emballage: re170203 Plastique; quantité 0.025 kg
