# Isolation thermique par l'intérieur dans des combles aménagés à charpente en bois

- Propriété du fichier: CYPE Ingenieros S.A.
- Format: FIEBDC-3/2016
- Logiciel: Generador de precios de la construcción. CYPE Ingenieros, S.A.
- Date: 20/05/2024
- Devise: EUR
- Coûts indirects: 3 %
- Frais généraux: 13 %
- Bénéfice: 6 %
- TVA: 20 %

## F Aménagements et finitions

### FI Isolations intérieures

#### FIQ Combles

**FIQ010** m² Isolation thermique par l'intérieur dans des combles aménagés à charpente en bois.
Isolation thermique par l'intérieur dans des combles aménagés à charpente en bois, constituée de: ISOLANT ENTRE CHEVRONS: panneau en laine de verre, Isoconfort 35 "ISOVER", de 60 mm d'épaisseur, selon NF EN 13162, résistance thermique 1,71 m²K/W, conductivité thermique 0,035 W/(mK), placé entre les fermes traditionnelles; ISOLANT SOUS CHEVRONS: panneau en laine de verre, Isoconfort 35 "ISOVER", de 180 mm d'épaisseur, selon NF EN 13162, résistance thermique 5,14 m²K/W, conductivité thermique 0,035 W/(mK), fixé avec des suspentes Intégra 2 "ISOVER"; ÉTANCHÉITÉ À L'AIR: film de polyamide avec un voile non tissé à son verso, Vario Duplex "ISOVER", de 220 µm d'épaisseur, fixé avec les clés des suspentes Intégra 2 "ISOVER", scellement avec bande autoadhésive Adhésif Vario KB1 "ISOVER" et adhésif pour joints Vario DS, "ISOVER", prête à recevoir le doublage intérieur compatible.
Inclut: Implantation et fixation des suspentes sur la charpente en bois. Découpe de l'isolant. Mise en place de l'isolant. Mise en place des rondelles des suspentes pour l'isolant. Mise en place de la membrane d'étanchéité à l'air sur les suspentes. Scellement de la membrane d'étanchéité à l'air.
Critère pour le métré: Surface mesurée selon documentation graphique du Projet.
Critère pour le mémoire: On mesurera la surface réellement exécutée selon les spécifications du Projet.

| Code | U | Désignation | Quantité | Prix | Montant |
|---|---|---|---|---|---|
| mt16lvi150a | U | Suspente Intégra 2 "ISOVER", pour la fixation mécanique des panneaux isolants à la structure en bois. (matériau) | 3 | 1.73 | 5.190 |
| mt16lvi010clb | m² | Panneau en laine de verre, Isoconfort 35 "ISOVER", de 60 mm d'épaisseur, selon NF EN 13162, résistance thermique 1,71 m²K/W, conductivité thermique 0,035 W/(mK), Euroclasse A2-s1, d0 de réaction au feu selon NF EN 13501-1, capacité d'absorption d'eau à court terme <=1 kg/m² et coefficient de résistance à la diffusion de la vapeur d'eau 1. (matériau) | 1.05 | 3.57 | 3.749 |
| mt16lvi010cll | m² | Panneau en laine de verre, Isoconfort 35 "ISOVER", de 180 mm d'épaisseur, selon NF EN 13162, résistance thermique 5,14 m²K/W, conductivité thermique 0,035 W/(mK), Euroclasse A2-s1, d0 de réaction au feu selon NF EN 13501-1, capacité d'absorption d'eau à court terme <=1 kg/m² et coefficient de résistance à la diffusion de la vapeur d'eau 1. (matériau) | 1.05 | 9.81 | 10.301 |
| mt15iso010a | m² | Frein-vapeur hygrovariable étanche à l'air, Vario Duplex "ISOVER", constitué d'un film de polyamide avec un voile non tissé à son verso, de 220 µm d'épaisseur, de 0,3 à 5 m d'épaisseur de la couche d'air équivalente à la diffusion de la vapeur d'eau, selon NF EN 1931, Euroclasse D de réaction au feu, selon NF EN 13501-1. (matériau) | 1.1 | 3.54 | 3.894 |
| mt16lvi170a | m | Ruban autoadhésif Adhésif Vario KB1 "ISOVER", pour le scellement des joints. (matériau) | 0.65 | 0.57 | 0.371 |
| mt15iso040b | U | Cartouche de mastic scellant pour joints, Vario DS, "ISOVER", de 310 ml, pour l'étanchéité périphérique de membranes pour le contrôle du flux de vapeur. (matériau) | 0.07 | 35.6 | 2.492 |
| mo054 | h | Compagnon professionnel III/CP2 poseur d'isolants rigides ou flexibles. (main-d'œuvre) | 0.526 | 30.2 | 15.885 |
| mo101 | h | Ouvrier professionnel II/OP poseur d'isolants rigides ou flexibles. (main-d'œuvre) | 0.526 | 26.02 | 13.687 |
| % | % | Frais de chantier des unités d'ouvrage | 2 % | 55.569 | 1.111 |
|  |  | Coûts directs |  |  | 56.680 |

Déchets:
- pose: mt16lvi010clb; facteur de déchet 0.06
- pose: mt16lvi010cll; facteur de déchet 0.050856
- pose: mt15iso010a; facteur de déchet 0.035
- pose: mt16lvi170a Ruban autoadhésif Adhésif Vario KB1 "ISOVER", pour le scellement des joints; facteur de déchet 0.07
- pose: mt15iso040b; facteur de déchet 0.03

## Ressources

**mt16lvi010clb** m² Panneau en laine de verre
Données techniques: Coût énergétique 90.261 MJ; Émission de CO2 4.555 kg; Code CED 17 06 04; Masse de l'élément 2.4 kg; Volume 0.004 m3
Déchets:
- emballage: re170203 Plastique. (composant de déchet); quantité 0.024 kg; Code CED 17 02 03; Masse de l'élément 1 kg; Volume 0.001667 m3

**mt16lvi010cll** m² Panneau en laine de verre
Données techniques: Coût énergétique 266.428 MJ; Émission de CO2 13.450 kg; Code CED 17 06 04; Masse de l'élément 7.2 kg; Volume 0.012 m3
Déchets:
- emballage: re170203 Plastique; quantité 0.027 kg

**mt15iso010a** m² Frein-vapeur hygrovariable étanche à l'air
Données techniques: Coût énergétique 11.044 MJ; Émission de CO2 0.548 kg; Code CED 17 06 04; Masse de l'élément 0.08 kg; Volume 0.000133 m3
Déchets:
- emballage: re170203 Plastique; quantité 0.034 kg

**mt16lvi170a** m Ruban autoadhésif Adhésif Vario KB1 "ISOVER", pour le scellement des joints
Données techniques: Coût énergétique 0.339 MJ; Émission de CO2 0.017 kg; Code CED 17 06 04; Masse de l'élément 0.0025 kg; Volume 0.000004 m3
Déchets:
- emballage: re170203 Plastique; quantité 0.001 kg

**mt15iso040b** U Cartouche de mastic scellant pour joints
Données techniques: Coût énergétique 53.618 MJ; Émission de CO2 2.261 kg; Code CED 17 09 04; Masse de l'élément 0.396 kg; Volume 0.000264 m3
Déchets:
- emballage: re170203 Plastique; quantité 0.2 kg
