# Isolation thermique par l'intérieur dans des combles aménagés à charpente en bois

- Propriété du fichier: CYPE INGENIEROS, S.A.
- Format: FIEBDC-3/2002
- Devise: EUR
- Coûts indirects: 3.00 %
- Frais généraux: 13.00 %
- Bénéfice: 6.00 %
- TVA: 20.00 %

## F Aménagements et finitions

### FI Isolations intérieures

#### FIQ Combles

**FIQ010** m² Isolation thermique par l'intérieur dans des combles aménagés à charpente en bois.
Isolation thermique par l'intérieur dans des combles aménagés à charpente en bois, constituée de: ISOLANT ENTRE FERMETTES: panneau en laine de verre, Isoconfort 35 "ISOVER", de 60 mm d'épaisseur, selon NF EN 13162, résistance thermique 1,71 m²K/W, conductivité thermique 0,035 W/(mK), mise en place entre les fermettes; ÉTANCHÉITÉ À L'AIR: film de polyamide avec un voile non tissé à son verso, Vario Duplex "ISOVER", de 220 µm d'épaisseur, agrafage aux fermettes, scellement avec bande autoadhésive Adhésif Vario KB1 "ISOVER" et adhésif pour joints Vario DS, "ISOVER", prête à recevoir le doublage intérieur compatible.
Inclut: Découpe de l'isolant. Mise en place de l'isolant. Fixation de la membrane d'étanchéité à l'air sur la charpente en bois, avec des agrafes. Scellement de la membrane d'étanchéité à l'air. Fixation des suspentes sur la charpente en bois, pour la connexion avec le doublage.
Critère pour le métré: Surface mesurée selon documentation graphique du Projet.
Critère pour le mémoire: On mesurera la surface réellement exécutée selon les spécifications du Projet.

| Code | U | Désignation | Quantité | Prix | Montant |
|---|---|---|---|---|---|
| mt16lvi160a | U | Suspente Intégra Fermette "ISOVER", pour la connexion avec le doublage. (matériau) | 3.000 | 1.63 | 4.89 |
| mt16lvi010clb | m² | Panneau en laine de verre, Isoconfort 35 "ISOVER", de 60 mm d'épaisseur, selon NF EN 13162, résistance thermique 1,71 m²K/W, conductivité thermique 0,035 W/(mK), Euroclasse A2-s1, d0 de réaction au feu selon NF EN 13501-1, capacité d'absorption d'eau à court terme <=1 kg/m² et coefficient de résistance à la diffusion de la vapeur d'eau 1. (matériau) | 1.050 | 3.57 | 3.75 |
| mt15iso010a | m² | Frein-vapeur hygrovariable étanche à l'air, Vario Duplex "ISOVER", constitué d'un film de polyamide avec un voile non tissé à son verso, de 220 µm d'épaisseur, de 0,3 à 5 m d'épaisseur de la couche d'air équivalente à la diffusion de la vapeur d'eau, selon NF EN 1931, Euroclasse D de réaction au feu, selon NF EN 13501-1. (matériau) | 1.100 | 3.54 | 3.89 |
| mt16lvi170a | m | Ruban autoadhésif Adhésif Vario KB1 "ISOVER", pour le scellement des joints. (matériau) | 0.650 | 0.57 | 0.37 |
| mt15iso040b | U | Cartouche de mastic scellant pour joints, Vario DS, "ISOVER", de 310 ml, pour l'étanchéité périphérique de membranes pour le contrôle du flux de vapeur. (matériau) | 0.070 | 35.60 | 2.49 |
| mo054 | h | Compagnon professionnel III/CP2 poseur d'isolants rigides ou flexibles. (main-d'œuvre) | 0.341 | 30.20 | 10.30 |
| mo101 | h | Ouvrier professionnel II/OP poseur d'isolants rigides ou flexibles. (main-d'œuvre) | 0.341 | 26.02 | 8.87 |
| % | % | Frais de chantier des unités d'ouvrage | 2 % | 34.56 | 0.69 |
|  |  | Coûts directs |  |  | 35.25 |
