# Imperméabilisation d'une douche sans bac avec caniveau, système Lineal Level "REVESTECH"

- Propriété du fichier: CYPE INGENIEROS, S.A.
- Format: FIEBDC-3/2002
- Devise: EUR
- Coûts indirects: 3.00 %
- Frais généraux: 13.00 %
- Bénéfice: 6.00 %
- TVA: 20.00 %

## F Aménagements et finitions

### FH Étanchéité

#### FHD Douches

**FHD040** U Imperméabilisation d'une douche sans bac avec caniveau, système Lineal Level "REVESTECH".
Imperméabilisation des parements verticaux et horizontaux d'une douche classique avec caniveau, système Lineal Level "REVESTECH", composée de kit Lineal Level 10x80, de 800x100 mm, constitué de membrane d'étanchéité souple type EVAC Dry50, de 1500x2000 mm composée d'une double feuille de polyoléfine thermoplastique avec acétate de vinyle éthylène, avec les deux faces revêtues de fibres de polyester non tissées, de 0,52 mm d'épaisseur et 335 g/m², selon NF EN 13956, avec union thermoscellée à la base rectangulaire, amovible et autonettoyante, à carreler, en polyuréthane, avec traitement antibactérien et fongicide de 838x138 mm, écoulement siphoïde, convertible en non siphoïde en polypropylène de 60 mm de hauteur, de sortie horizontale et 40 mm de diamètre, et clé de levage en acier inoxydable, et membrane d'étanchéité souple type EVAC, Dry50 30, composée d'une double feuille de polyoléfine thermoplastique avec acétate de vinyle éthylène, avec les deux faces revêtues de fibres de polyester non tissées, de 0,52 mm d'épaisseur et 335 g/m², fixée au support avec du mortier-colle amélioré, déformable et thixotropique, C2 TE S1. Comprend compléments de renfort dans le traitement des points singuliers via l'utilisation de pièces spéciales "REVESTECH" pour la résolution de coins intérieurs (Dry50 Cornerin), résolution des assemblages et scellement des joints élastiques (points de pénétration de tuyaux dans le revêtement, rencontres entre le parement et la douche sans bac, etc.).
Critère d'évaluation économique: Le prix ne comprend ni la forme de pentes ni le revêtement.
Inclut: Découpe et préparation des membranes en polyoléfines. Extension du mortier-colle. Mise en place de l'imperméabilisation. Mise en place et fixation du kit. Réalisation des renforts aux points singuliers. Résolution des assemblages. Scellement des joints élastiques. Mise en place de la grille.
Critère pour le métré: Nombre d'unités prévues, selon documentation graphique du Projet.
Critère pour le mémoire: On mesurera le nombre d'unités réellement exécutées selon les spécifications du Projet.

| Code | U | Désignation | Quantité | Prix | Montant |
|---|---|---|---|---|---|
| mt15rev300cc | U | Kit Lineal Level 10x80 "REVESTECH", de 800x100 mm, constitué de membrane d'étanchéité souple type EVAC Dry50, de 1500x2000 mm composée d'une double feuille de polyoléfine thermoplastique avec acétate de vinyle éthylène, avec les deux faces revêtues de fibres de polyester non tissées, de 0,52 mm d'épaisseur et 335 g/m², selon NF EN 13956, avec union thermoscellée à la base rectangulaire, amovible et autonettoyante, à carreler, en polyuréthane, avec traitement antibactérien et fongicide de 838x138 mm, écoulement siphoïde, convertible en non siphoïde en polypropylène de 60 mm de hauteur, de sortie horizontale et 40 mm de diamètre, et clé de levage en acier inoxydable, pour imperméabilisation et écoulement d'une douche sans bac. (matériau) | 1.000 | 326.48 | 326.48 |
| mt09mcm060a | kg | Mortier-colle amélioré, C2 TE S1, selon NF EN 12004, déformable, avec résistance au glissement et temps ouvert allongé, couleur grise, à base de ciment, granulats de granulométrie fine, résines synthétiques et additifs spéciaux, avec propriétés thixotropiques et à durcissement sans retrait. (matériau) | 16.100 | 0.83 | 13.36 |
| mt15rev011F | m² | Membrane d'étanchéité souple type EVAC, Dry50 30 "REVESTECH", composée d'une double feuille de polyoléfine thermoplastique avec acétate de vinyle éthylène, avec les deux faces revêtues de fibres de polyester non tissées, de 0,52 mm d'épaisseur et 335 g/m², fournie en rouleaux de 1,2 m de largeur et 30 m de longueur, selon NF EN 13956. (matériau) | 5.000 | 13.51 | 67.55 |
| mt15rev065b | U | Complément pour renfort des points singuliers dans les traitements imperméabilisants via pièces pour la résolution de coins intérieurs, Dry50 Cornerin "REVESTECH". (matériau) | 1.000 | 8.21 | 8.21 |
| mo029 | h | Compagnon professionnel III/CP2 poseur de membranes d'étanchéité. (main-d'œuvre) | 1.500 | 29.25 | 43.88 |
| mo067 | h | Ouvrier professionnel II/OP poseur de membranes d'étanchéité. (main-d'œuvre) | 1.500 | 26.02 | 39.03 |
| % | % | Frais de chantier des unités d'ouvrage | 2 % | 498.51 | 9.97 |
|  |  | Coûts directs |  |  | 508.48 |
