# Conduite enterrée d'eau pour installation centralisée de refroidissement

- Propriété du fichier: CYPE Ingenieros S.A.
- Format: FIEBDC-3/2016
- Logiciel: Generador de precios de la construcción. CYPE Ingenieros, S.A.
- Date: 20/05/2024
- Devise: EUR
- Coûts indirects: 3 %
- Frais généraux: 13 %
- Bénéfice: 6 %
- TVA: 20 %

## A VRD et aménagements extérieurs

### AC Réseaux de chaleur

#### ACC Approvisionnement thermique

**ACC030** m Conduite enterrée d'eau pour installation centralisée de refroidissement.
Conduite enterrée d'eau pour installation centralisée de refroidissement de groupes de maisons individuelles formée de tuyauterie pour refroidissement et eau froide, modèle Ecoflex Supra "UPONOR", de 140 mm de diamètre, composée de tube en polyéthylène haute densité (PEHD/HDPE) de 63 mm de diamètre et 5,8 mm d'épaisseur, pression maximale de travail 16 bar, température maximale de travail 95°C, pré-isolé thermiquement avec mousse de polyéthylène réticulé (PE-X) et protégé mécaniquement avec tube annelé de polyéthylène haute densité (PEHD/HDPE), mise en place sur un lit de sable de 10 cm d'épaisseur, dûment compacté et nivelé avec une pilonneuse vibrante à guidage manuel, remblai latéral en compactant et remblai postérieur avec le même sable jusqu'à 15 cm au-dessus de la génératrice supérieure du conduit. Comprend les accessoires de liaison et les kits d'isolation.
Critère d'évaluation économique: Le prix ne comprend ni l'excavation ni le remblai proprement dit.
Inclut: Implantation et tracé de la conduite. Présentation à sec des tubes et des pièces spéciales. Déversement du sable dans le fond de la tranchée. Mise en place de la tuyauterie dans le fond de la tranchée. Montage de l'installation, en commençant par l'extrémité de tête. Réalisation des unions entre pièces. Vérification. Exécution du remblai enveloppe.
Critère pour le métré: Longueur mesurée en projection horizontale, entre entre les faces intérieures des coffrets ou des autres éléments de liaison, selon documentation graphique du Projet.
Critère pour le mémoire: On mesurera, en projection horizontale, la longueur réellement exécutée selon les spécifications du Projet, entre les faces intérieures des coffres ou des autres éléments de liaison.

| Code | U | Désignation | Quantité | Prix | Montant |
|---|---|---|---|---|---|
| mt37scu070mb | m | Tuyauterie pour refroidissement et eau froide, modèle Ecoflex Supra "UPONOR", de 140 mm de diamètre, composée de tube en polyéthylène haute densité (PEHD/HDPE) de 63 mm de diamètre et 5,8 mm d'épaisseur, pression maximale de travail 16 bar, température maximale de travail 95°C, pré-isolé thermiquement avec mousse de polyéthylène réticulé (PE-X) et protégé mécaniquement avec tube annelé de polyéthylène haute densité (PEHD/HDPE). (matériau) | 1 | 73.92 | 73.920 |
| mt37scu140m | U | Accessoires de liaison et kits d'isolation pour tuyauterie modèle Ecoflex Supra "UPONOR", de 63 mm de diamètre. (matériau) | 0.1 | 73.92 | 7.392 |
| mt01ara010a | m³ | Sable avec granulométrie de 0 à 5 mm de diamètre, propre. (matériau) | 0.156 | 14.3 | 2.231 |
| mq01ret020b | h | Rétro chargeuse sur pneus, de 70 kW. (matériel) | 0.048 | 40.9 | 1.963 |
| mq02rop020 | h | Pilonneuse vibrante à guidage manuel, de 80 kg, avec plaque de 30x30 cm. (matériel) | 0.117 | 3.92 | 0.459 |
| mo004 | h | Compagnon professionnel III/CP2 chauffagiste. (main-d'œuvre) | 0.035 | 30.2 | 1.057 |
| mo103 | h | Ouvrier professionnel II/OP chauffagiste. (main-d'œuvre) | 0.035 | 25.99 | 0.910 |
| mo041 | h | Compagnon professionnel III/CP2 VRD espaces publics. (main-d'œuvre) | 0.047 | 29.25 | 1.375 |
| mo087 | h | Ouvrier professionnel II/OP VRD espaces publics. (main-d'œuvre) | 0.047 | 26.02 | 1.223 |
| % | % | Frais de chantier des unités d'ouvrage | 2 % | 90.530 | 1.811 |
|  |  | Coûts directs |  |  | 92.341 |

Déchets:
- pose: mt37scu070mb; facteur de déchet 0.022
- pose: mt01ara010a Sable avec granulométrie de 0 à 5 mm de diamètre, propre; facteur de déchet 0.003

## Ressources

**mt37scu070mb** m Tuyauterie pour refroidissement et eau froide
Données techniques: Coût énergétique 276.082 MJ; Émission de CO2 9.491 kg; Code CED 17 02 03; Masse de l'élément 1.97 kg; Volume 0.003283 m3
Déchets:
- emballage: re170201 Bois. (composant de déchet); quantité 0.045 kg; Code CED 17 02 01; Masse de l'élément 1 kg; Volume 0.000909 m3

**mt01ara010a** m³ Sable avec granulométrie de 0 à 5 mm de diamètre, propre
Données techniques: Coût énergétique 146.250 MJ; Émission de CO2 7.800 kg; Code CED 01 04 09; Masse de l'élément 1950 kg; Volume 1.21875 m3
