# Lampadaire pour éclairage routier

- Propriété du fichier: CYPE Ingenieros S.A.
- Format: FIEBDC-3/2016
- Logiciel: Generador de precios de la construcción. CYPE Ingenieros, S.A.
- Date: 23/05/2024
- Devise: EUR
- Coûts indirects: 3 %
- Frais généraux: 13 %
- Bénéfice: 6 %
- TVA: 20 %

## A VRD et aménagements extérieurs

### AE Éclairage extérieur

#### AEL Lampadaires

**AEL040** U Lampadaire pour éclairage routier.
Lampadaire pour éclairage routier composé de mât troncoconique en acier galvanisé de 3 mm d'épaisseur, de 6000 mm de hauteur, finition peinte, avec boîte de connexion et de protection, avec fusibles, conducteur isolé en cuivre pour 0,6/1 kV de 2x2,5 mm², prise de terre avec piquet, regard de branchement et dérivation de 40x40x60 cm, avec cadre et tampon en fonte; et luminaire en fonte d'aluminium, finition laquée de couleur grise, réglable, de 100 W, facteur de puissance supérieur à 0,95, de 620x152x295 mm, avec 48 LED SMD 5050, température de couleur 3000 K, indice de reproduction chromatique supérieure à 80, taux d'éblouissement unifié inférieur à 12, flux lumineux 12186 lumens, avec degrés de protection IP66 et IK10.
Critère d'évaluation économique: Le prix ne comprend ni l'excavation des fondations ni la réalisation de la fondation.
Inclut: Implantation. Fixation de la colonne. Montage, connexion et contrôle de son bon fonctionnement.
Critère pour le métré: Nombre d'unités prévues, selon documentation graphique du Projet.
Critère pour le mémoire: On mesurera le nombre d'unités réellement exécutées selon les spécifications du Projet.

| Code | U | Désignation | Quantité | Prix | Montant |
|---|---|---|---|---|---|
| mt34www020 | U | Regard de branchement et dérivation de 40x40x60 cm, avec cadre et tampon en fonte. (matériau) | 1 | 73.9 | 73.900 |
| mt34www040 | U | Boîte de connexion et de protection, avec fusibles. (matériau) | 1 | 6.01 | 6.010 |
| mt34www050 | m | Conducteur isolé en cuivre pour 0,6/1 kV de 2x2,5 mm². (matériau) | 8 | 0.42 | 3.360 |
| mt35ttc010f | m | Conducteur de cuivre nu, de 35 mm². (matériau) | 2 | 7.33 | 14.660 |
| mt35tte010a | U | Électrode pour réseau de prise de terre cuivré avec 300 µm, fabriqué en acier, de 14 mm de diamètre et de 1,5 m de longueur. (matériau) | 1 | 16 | 16.000 |
| mt34xes010d | U | Mât troncoconique en acier galvanisé de 3 mm d'épaisseur, de 6000 mm de hauteur, finition peinte. Selon NF EN 40-5. (matériau) | 1 | 189.62 | 189.620 |
| mt34ena270fej | U | Luminaire en fonte d'aluminium, finition laquée de couleur grise, réglable, de 100 W, facteur de puissance supérieur à 0,95, de 620x152x295 mm, avec 48 LED SMD 5050, température de couleur 3000 K, indice de reproduction chromatique supérieure à 80, taux d'éblouissement unifié inférieur à 12, flux lumineux 12186 lumens, avec degrés de protection IP66 et IK10, à fixer sur un support de 59 mm de diamètre. (matériau) | 1 | 561.64 | 561.640 |
| mq04cag010c | h | Camion grue jusqu'à 12 t de charge maximale. (matériel) | 0.2 | 65.58 | 13.116 |
| mo003 | h | Compagnon professionnel III/CP2 électricien. (main-d'œuvre) | 0.7 | 30.2 | 21.140 |
| mo102 | h | Ouvrier professionnel II/OP électricien. (main-d'œuvre) | 0.7 | 25.99 | 18.193 |
| % | % | Frais de chantier des unités d'ouvrage | 2 % | 917.639 | 18.353 |
|  |  | Coûts directs |  |  | 935.992 |

Déchets:
- pose: mt34www050 Conducteur isolé en cuivre pour 0,6/1 kV de 2x2,5 mm²; facteur de déchet 0.0164944
- pose: mt35ttc010f Conducteur de cuivre nu, de 35 mm²; facteur de déchet 0.0110016

## Ressources

**mt34www020** U Regard de branchement et dérivation de 40x40x60 cm, avec cadre et tampon en fonte
Données techniques: Coût énergétique 344.363 MJ; Émission de CO2 27.906 kg
Déchets:
- emballage: re150101 Emballages en papier et en carton. (composant de déchet); quantité 0.072 kg; Code CED 15 01 01; Masse de l'élément 1 kg; Volume 0.001333 m3

**mt34www040** U Boîte de connexion et de protection, avec fusibles
Données techniques: Coût énergétique 28.591 MJ; Émission de CO2 2.647 kg
Déchets:
- emballage: re150101 Emballages en papier et en carton; quantité 1.786 kg

**mt34www050** m Conducteur isolé en cuivre pour 0,6/1 kV de 2x2,5 mm²
Données techniques: Coût énergétique 1.675 MJ; Émission de CO2 0.087 kg; Code CED 17 04 11; Masse de l'élément 0.0445 kg; Volume 0.00003 m3
Déchets:
- emballage: re150101 Emballages en papier et en carton; quantité 0.065 kg

**mt35ttc010f** m Conducteur de cuivre nu, de 35 mm²
Données techniques: Coût énergétique 11.524 MJ; Émission de CO2 0.287 kg; Code CED 17 04 11; Masse de l'élément 0.3115 kg; Volume 0.000208 m3
Déchets:
- emballage: re150101 Emballages en papier et en carton; quantité 0.078 kg

**mt35tte010a** U Électrode pour réseau de prise de terre cuivré avec 300 µm
Données techniques: Coût énergétique 46.973 MJ; Émission de CO2 4.388 kg
Déchets:
- emballage: re150101 Emballages en papier et en carton; quantité 0.09 kg
- emballage: re170203 Plastique. (composant de déchet); quantité 0.045 kg; Code CED 17 02 03; Masse de l'élément 1 kg; Volume 0.001667 m3
