# Revêtement de sol continu en béton traité superficiellement avec un durcisseur ou un colorant, usage sportif

- Propriété du fichier: CYPE Ingenieros S.A.
- Format: FIEBDC-3/2016
- Logiciel: Generador de precios de la construcción. CYPE Ingenieros, S.A.
- Date: 01/06/2024
- Devise: EUR
- Coûts indirects: 3 %
- Frais généraux: 13 %
- Bénéfice: 6 %
- TVA: 20 %

## A VRD et aménagements extérieurs

### AF Pistes sportives

#### AFB Revêtements en béton

**AFB010** m² Revêtement de sol continu en béton traité superficiellement avec un durcisseur ou un colorant, usage sportif.
Revêtement de sol continu extérieur pour piste sportive, de 10 cm d'épaisseur, en béton avec ajout de fibres, réalisé avec béton C16/20 (X0(F); D10; S3; Cl 1,0) prêt à l'emploi et coulage à la pompe avec un contenu de fibres sans fonction structurale, fibres de verre résistant aux alcalins (AR) de 2 kg/m³, extension et vibrage manuel via règle vibrante; traité superficiellement avec impression régulatrice d'absorption; couche de roulage de 3 a 4 mm d'épaisseur de mortier de ciment CEM I/45 R avec granulats siliceux et additifs, avec un rendement approché de 1 kg/m², avec finition à la lisseuse mécanique; couche de finition avec peinture plastique à base de résines acryliques pures en émulsion aqueuse, couleur rouge. Comprend le panneau de polystyrène expansé de 3 cm d'épaisseur, pour l'exécution des joints de dilatation.
Critère d'évaluation économique: Le prix ne comprend pas la base du dallage.
Inclut: Préparation de la surface d'appui du béton. Implantation des joints de construction. Mise en place des éléments de remplissage des joints. Application des niveaux à l'aide de guides en béton ou de règles. Arrosage de la surface de base. Mélange dans le camion malaxeur. Coulage, extension et vibrage du béton. Séchage du béton. Réalisation de joints de retrait par coupe avec une scie à disque. Scellement des joints avec du mastic de polyuréthane. Application de la couche d'impression. Réalisation d'une finition superficielle.
Critère pour le métré: Surface mesurée selon documentation graphique du Projet.
Critère pour le mémoire: On mesurera la surface réellement exécutée selon les spécifications du Projet.

| Code | U | Désignation | Quantité | Prix | Montant |
|---|---|---|---|---|---|
| mt10hmf030h | m³ | Béton massif C16/20 (X0(F); D10; S3; Cl 1,0), prêt à l'emploi, selon NF EN 206. (matériau) | 0.105 | 112.49 | 11.811 |
| mt08fic020b | kg | Fibres de verre résistant aux alcalins (AR), avec un contenu minimum de zirconium de 17,1%, de 13 mm de longueur et 13,5 microns de diamètre, avec 100 filaments par brin liés entre eux par un adhésif, limite élastique 74000 N/mm², résistance à la traction 1620 MPa, pour prévenir les fissures par retrait dans les éléments en béton, selon NF EN 15422. (matériau) | 0.2 | 8.73 | 1.746 |
| mt09moc005b | kg | Impression régulatrice d'absorption, pour la fixation de supports désagrégeables et améliorer l'adhérence des supports absorbants. (matériau) | 0.2 | 7.97 | 1.594 |
| mt47adh020 | m² | Revêtement continu constitué d'un agglomérat de quartz, de ciment et de colorant, de 3 à 4 mm d'épaisseur, pour finition superficielle d'un revêtement de piste sportive. (matériau) | 1 | 5.67 | 5.670 |
| mt27pdj010f | l | Peinture plastique, finition satinée, à base de résines acryliques pures émulsionnée dans l'eau, couleur rouge, flexible, dure, résistante à l'eau et aux intempéries, à appliquer à la brosse, au rouleau ou au pistolet, non diluée. (matériau) | 0.356 | 12.28 | 4.372 |
| mt47adh022 | m | Polystyrène expansé dans des joints de dilatation de revêtements continus en béton. (matériau) | 0.18 | 0.33 | 0.059 |
| mt15bas030b | U | Cartouche de mastic élastomère monocomposant à base de polyuréthane, de couleur grise, de 600 ml, type F-25 HM selon NF EN ISO 11600, à haute adhérence et à durcissement rapide, avec des propriétés élastiques élevées, résistance aux intempéries, au vieillissement et aux rayons UV, apte pour être en contact avec eau potable, dureté Shore A approchée de 35 et allongement en rupture > 600%, selon NF EN ISO 11600. (matériau) | 0.6 | 6.38 | 3.828 |
| mq04dua020b | h | Dumper à décharge frontale de 2 t de charge utile. (matériel) | 0.019 | 10.38 | 0.197 |
| mq06vib020 | h | Règle vibrante de 3 m. (matériel) | 0.016 | 5.23 | 0.084 |
| mq06fra010 | h | Lisseuse mécanique à béton. (matériel) | 0.555 | 5.68 | 3.152 |
| mq06cor020 | h | Équipement pour découpage de joints dans les dallages en béton. (matériel) | 0.1 | 10.64 | 1.064 |
| mq06bhe010 | h | Camion pompe stationné sur chantier, pour pompage de béton. (matériel) | 0.004 | 190.4 | 0.762 |
| mo041 | h | Compagnon professionnel III/CP2 VRD espaces publics. (main-d'œuvre) | 0.21 | 29.25 | 6.143 |
| mo087 | h | Ouvrier professionnel II/OP VRD espaces publics. (main-d'œuvre) | 0.31 | 26.02 | 8.066 |
| mo038 | h | Compagnon professionnel III/CP2 peintre. (main-d'œuvre) | 0.15 | 29.25 | 4.388 |
| mo076 | h | Ouvrier professionnel II/OP peintre. (main-d'œuvre) | 0.15 | 26.02 | 3.903 |
| % | % | Frais de chantier des unités d'ouvrage | 2 % | 56.839 | 1.137 |
|  |  | Coûts directs |  |  | 57.976 |

Déchets:
- pose: mt10hmf030h Béton massif C16/20 (X0(F); D10; S3; Cl 1,0), prêt à l'emploi, selon NF EN 206; facteur de déchet 0.00109903
- pose: mt09moc005b; facteur de déchet 0.03
- pose: mt47adh020; facteur de déchet 0.07
- pose: mt27pdj010f; facteur de déchet 0.0275
- pose: mt47adh022 Polystyrène expansé dans des joints de dilatation de revêtements continus en béton; facteur de déchet 0.048
- pose: mt15bas030b; facteur de déchet 0.06

## Ressources

**mt10hmf030h** m³ Béton massif C16/20 (X0(F); D10; S3; Cl 1,0), prêt à l'emploi, selon NF EN 206
Données techniques: Coût énergétique 1840.000 MJ; Émission de CO2 230.000 kg; Code CED 17 01 01; Masse de l'élément 2300 kg; Volume 1.533333 m3

**mt09moc005b** kg Impression régulatrice d'absorption
Données techniques: Coût énergétique 75.527 MJ; Émission de CO2 2.872 kg; Code CED 17 09 04; Masse de l'élément 1 kg; Volume 0.000667 m3
Déchets:
- emballage: re170203 Plastique. (composant de déchet); quantité 0.003 kg; Code CED 17 02 03; Masse de l'élément 1 kg; Volume 0.001667 m3

**mt47adh020** m² Revêtement continu constitué d'un agglomérat de quartz
Données techniques: Coût énergétique 79.286 MJ; Émission de CO2 5.487 kg; Code CED 17 09 04; Masse de l'élément 5.8 kg; Volume 0.003867 m3

**mt27pdj010f** l Peinture plastique
Données techniques: Coût énergétique 24.527 MJ; Émission de CO2 1.250 kg; Code CED 08 01 11; Masse de l'élément 1.29 kg; Volume 0.001433 m3
Déchets:
- emballage: re170203 Plastique; quantité 0.032 kg

**mt47adh022** m Polystyrène expansé dans des joints de dilatation de revêtements continus en béton
Données techniques: Coût énergétique 11.132 MJ; Émission de CO2 0.382 kg; Code CED 17 06 04; Masse de l'élément 0.12 kg; Volume 0.0002 m3
Déchets:
- emballage: re170203 Plastique; quantité 0.001 kg

**mt15bas030b** U Cartouche de mastic élastomère monocomposant à base de polyuréthane
Données techniques: Coût énergétique 113.498 MJ; Émission de CO2 5.521 kg; Code CED 17 09 04; Masse de l'élément 0.72 kg; Volume 0.00048 m3
Déchets:
- emballage: re170203 Plastique; quantité 0.1 kg
