# Arrivée au réseau d'arrosage

- Propriété du fichier: CYPE Ingenieros S.A.
- Format: FIEBDC-3/2016
- Logiciel: Generador de precios de la construcción. CYPE Ingenieros, S.A.
- Date: 01/06/2024
- Devise: EUR
- Coûts indirects: 3 %
- Frais généraux: 13 %
- Bénéfice: 6 %
- TVA: 20 %

## A VRD et aménagements extérieurs

### AV Espaces verts et mobilier urbain

#### AVA Arrosage

**AVA010** U Arrivée au réseau d'arrosage.
Arrivée enterrée au réseau d'arrosage de 2 m de longueur, qui unit le réseau général de distribution d'eau d'arrosage de l'entreprise fournisseuse avec le réseau d'approvisionnement et le réseau intérieur de distribution, constitué de tube en polyéthylène PE 40, de 32 mm de diamètre extérieur, PN=10 atm et 4,4 mm d'épaisseur, placé sur un lit de sable de 15 cm d'épaisseur, dans le fond de la tranchée préalablement excavée, dûment compactée et nivelée avec une pilonneuse vibrante à guidage manuel, remblai latéral en compactant et remblai postérieur avec le même sable jusqu'à 10 cm au-dessus de la génératrice supérieure de la tuyauterie; collier de prise en charge placé sur le réseau général de distribution qui sert de lien entre l'arrivée et le réseau; vanne d'isolement de 1" de diamètre avec carré de manoeuvre placé par vissage, située hors des limites de la propriété, logée dans un regard préfabriquée de polypropylène de 30x30x30 cm, placée sur un dallage en béton massif C20/25 (X0(F); D20; S2; Cl 1,0) de 15 cm d'épaisseur. Comprend les accessoires, et la connexion au réseau. Sans inclure la rupture et la restauration de la structure de chaussée existante, l'excavation ni le remblai postérieur proprement dit.
Inclut: Implantation et tracé de l'arrivée, en coordination avec les autres installations ou éléments qui pourraient interférer. Coulage et compactage du béton pour la réalisation du dallage. Mise en place du regard préfabriqué. Déversement du sable dans le fond de la tranchée. Mise en place de la tuyauterie. Montage de la vanne d'isolement sur le raccordement. Mise en place du couvercle. Exécution du remblai enveloppe. Raccordement du branchement au réseau communal. Contrôle de son bon fonctionnement.
Critère pour le métré: Nombre d'unités prévues, selon documentation graphique du Projet.
Critère pour le mémoire: On mesurera le nombre d'unités réellement exécutées selon les spécifications du Projet.

| Code | U | Désignation | Quantité | Prix | Montant |
|---|---|---|---|---|---|
| mt10hmf030p | m³ | Béton massif C20/25 (X0(F); D20; S2; Cl 1,0), prêt à l'emploi, selon NF EN 206. (matériau) | 0.111 | 115 | 12.765 |
| mt11arp100a | U | Regard en polypropylène, 30x30x30 cm. (matériau) | 1 | 50.43 | 50.430 |
| mt11arp050c | U | Couvercle en PVC, pour regard de plomberie de 30x30 cm, avec fermeture hermétique au passage des odeurs méphitiques. (matériau) | 1 | 30.86 | 30.860 |
| mt01ara010a | m³ | Sable avec granulométrie de 0 à 5 mm de diamètre, propre. (matériau) | 0.22 | 14.3 | 3.146 |
| mt37tpa009c | m | Arrivée en polyéthylène PE 40, de 32 mm de diamètre extérieur, PN=10 atm et 4,4 mm d'épaisseur, selon NF EN 12201-2, y compris accessoires de connexion et pièces spéciales. (matériau) | 2 | 2.63 | 5.260 |
| mt37sve030d | U | Vanne à sphère en laiton nickelé à visser de 1", avec carré de manoeuvre. (matériau) | 1 | 15.44 | 15.440 |
| mt37www105q | U | Collier de prise en charge en fonte ductile avec recouvrement de résine époxy, pour tubes en polyéthylène ou en PVC de 110 mm de diamètre extérieur, avec prise pour connexion filetée de 1" de diamètre, PN=16 atm, avec joints élastiques en EPDM. (matériau) | 1 | 92.54 | 92.540 |
| mo041 | h | Compagnon professionnel III/CP2 VRD espaces publics. (main-d'œuvre) | 0.1 | 29.25 | 2.925 |
| mo087 | h | Ouvrier professionnel II/OP VRD espaces publics. (main-d'œuvre) | 0.1 | 26.02 | 2.602 |
| mo008 | h | Compagnon professionnel III/CP2 plombier. (main-d'œuvre) | 3.9 | 30.2 | 117.780 |
| mo107 | h | Ouvrier professionnel II/OP plombier. (main-d'œuvre) | 0.975 | 25.99 | 25.340 |
| % | % | Frais de chantier des unités d'ouvrage | 4 % | 359.088 | 14.364 |
|  |  | Coûts directs |  |  | 373.452 |

Déchets:
- pose: mt10hmf030p Béton massif C20/25 (X0(F); D20; S2; Cl 1,0), prêt à l'emploi, selon NF EN 206; facteur de déchet 0.00107478
- pose: mt01ara010a Sable avec granulométrie de 0 à 5 mm de diamètre, propre; facteur de déchet 0.003
- pose: mt37tpa009c; facteur de déchet 0.044

## Ressources

**mt10hmf030p** m³ Béton massif C20/25 (X0(F); D20; S2; Cl 1,0), prêt à l'emploi, selon NF EN 206
Données techniques: Coût énergétique 1840.000 MJ; Émission de CO2 230.000 kg; Code CED 17 01 01; Masse de l'élément 2300 kg; Volume 1.533333 m3

**mt11arp100a** U Regard en polypropylène, 30x30x30 cm
Données techniques: Coût énergétique 143.151 MJ; Émission de CO2 4.543 kg
Déchets:
- emballage: re150101 Emballages en papier et en carton. (composant de déchet); quantité 0.072 kg; Code CED 15 01 01; Masse de l'élément 1 kg; Volume 0.001333 m3

**mt11arp050c** U Couvercle en PVC, pour regard de plomberie de 30x30 cm, avec fermeture hermétique au passage des odeurs méphitiques
Données techniques: Coût énergétique 32.969 MJ; Émission de CO2 3.658 kg
Déchets:
- emballage: re150101 Emballages en papier et en carton; quantité 0.033 kg

**mt01ara010a** m³ Sable avec granulométrie de 0 à 5 mm de diamètre, propre
Données techniques: Coût énergétique 146.250 MJ; Émission de CO2 7.800 kg; Code CED 01 04 09; Masse de l'élément 1950 kg; Volume 1.21875 m3

**mt37tpa009c** m Arrivée en polyéthylène PE 40
Données techniques: Coût énergétique 39.694 MJ; Émission de CO2 1.141 kg; Code CED 17 02 03; Masse de l'élément 0.25 kg; Volume 0.000417 m3
Déchets:
- emballage: re170201 Bois. (composant de déchet); quantité 0.04 kg; Code CED 17 02 01; Masse de l'élément 1 kg; Volume 0.000909 m3

**mt37sve030d** U Vanne à sphère en laiton nickelé à visser de 1", avec carré de manoeuvre
Données techniques: Coût énergétique 843.399 MJ; Émission de CO2 56.701 kg
Déchets:
- emballage: re150101 Emballages en papier et en carton; quantité 0.072 kg
