# Tuyauterie d'arrosage goutte-à-goutte

- Propriété du fichier: CYPE Ingenieros S.A.
- Format: FIEBDC-3/2016
- Logiciel: Generador de precios de la construcción. CYPE Ingenieros, S.A.
- Date: 15/06/2024
- Devise: EUR
- Coûts indirects: 3 %
- Frais généraux: 13 %
- Bénéfice: 6 %
- TVA: 20 %

## A VRD et aménagements extérieurs

### AV Espaces verts et mobilier urbain

#### AVA Arrosage

**AVA040** m Tuyauterie d'arrosage goutte-à-goutte.
Tuyauterie d'arrosage goutte-à-goutte, constitué de tube en polyéthylène, couleur marron, de 16 mm de diamètre extérieur, avec goutteurs intégrés, situés tous les 30 cm. Comprend les accessoires de connexion.
Inclut: Implantation et tracé. Mise en place de la tuyauterie. Connexion et contrôle de son bon fonctionnement.
Critère pour le métré: Longueur mesurée selon documentation graphique du Projet.
Critère pour le mémoire: On mesurera la longueur réellement exécutée selon les spécifications du Projet.

| Code | U | Désignation | Quantité | Prix | Montant |
|---|---|---|---|---|---|
| mt48tpg020lbc | m | Tube en polyéthylène, couleur marron, de 16 mm de diamètre extérieur, avec goutteurs intégrés, situés tous les 30 cm, fourni en rouleaux, avec le prix augmenté de 10% pour cause d'accessoires et pièces spéciales. (matériau) | 1 | 1.4 | 1.400 |
| mo008 | h | Compagnon professionnel III/CP2 plombier. (main-d'œuvre) | 0.01 | 30.2 | 0.302 |
| mo107 | h | Ouvrier professionnel II/OP plombier. (main-d'œuvre) | 0.05 | 25.99 | 1.300 |
| % | % | Frais de chantier des unités d'ouvrage | 2 % | 3.002 | 0.060 |
|  |  | Coûts directs |  |  | 3.062 |

Déchets:
- pose: mt48tpg020lbc; facteur de déchet 0.044

## Ressources

**mt48tpg020lbc** m Tube en polyéthylène
Données techniques: Coût énergétique 17.767 MJ; Émission de CO2 0.363 kg; Code CED 17 02 03; Masse de l'élément 0.09 kg; Volume 0.00015 m3
Déchets:
- emballage: re170201 Bois. (composant de déchet); quantité 0.04 kg; Code CED 17 02 01; Masse de l'élément 1 kg; Volume 0.000909 m3
